# D-BUW-ME 02_Sanierung Spülküche
Angebotsaufforderung (GAEB DA XML 3.3, DA83)
Projekt: D-BUW-ME
Währung: EUR
Auftraggeber: Bau- und Liegenschaftsbetrieb NRW, NL Düsseldorf, Schwannstraße 10, 40476 Düsseldorf, Telefon 0211-61707-0, Fax 0211-61707-444, E-Mail 0211-d.poststelle@blb.nrw.de
Erstellt mit: FUTURA, FUTURA Version 9.1.03.77, 05.01.2026

## Zusätzlicher Text
Allgemeine Vorbemerkungen

1. Projektorganisation

1.1 Allgemein
Die Beteiligten werden wie folgt bezeichnet:
Auftraggeber (AG)
Auftragnehmer (AN)

1.2 Grundlage
Grundlage des Angebots ist die VOB. Für die Ausführung und
Abrechnung der Arbeiten gelten die VOB/B und VOB/C in der jeweils
gültigen Fassung.

1.3 Projektleiter, Fachbauleiter
Der AN hat einen verantwortlichen deutschsprachigen Projektleiter bzw. Fachbauleiter und dessen Vertreter für seine Gewerke schriftlich zu benennen, die während der Ausführungszeit des AN die Planung, Bestellung und Durchführung der eigenen Leistungen überwachen, koordinieren und als ständige Ansprechpartner für die Bauleitung des Auftraggebers zur Verfügung stehen. Von den benannten Fachbauleitern muss während der gesamten Ausführungszeit mindestens einer auf der Baustelle anwesend sein. Der AN bzw. dessen Fachbauleiter ist diesbezüglich auch für alle Leistungen verantwortlich, die er an Nachunternehmer vergeben hat. Ein Wechsel der Fachbauleitung ist dem AG unverzüglich mitzuteilen.

1.4 Baubesprechungen
Seitens der vom AG eingesetzten Objektüberwachung werden regelmäßig Baubesprechungen durchgeführt. Der AN ist verpflichtet, zu diesen Besprechungen mindestens eine vertretungsberechtigte Person (Projekt- und/ oder Bauleiter) zu entsenden, die mit dem Bauablauf und den durchzuführenden Arbeiten detailliert vertraut ist.

2. Projektbeschreibung

Lage des Baugrundstücks
Land: NRW
Stadt/Gemarkung: Elberfeld
Flur: 207
Flurstück: 257
Max-Horkheimer Straße 15
42119 Wuppertal

Die Leistungsbeschreibung umfasst die Sanierung der Spülküche der Hauptmensa der Bergischen Universität Wuppertal, Gebäude ME, Ebene ME02.

Die Spülküche befindet sich inmitten des Gebäudes ME, welches an der Nordwestseite des Campus Oberer Grifflenberg liegt. Das Gebäude ME, ein Mitte der 70-er Jahre des letzten Jahrhunderts errichteter Massivbau, beinhaltet u.a. die Hauptmensa und Cafeteria mit Koch- und Spülküchen, zugehörigen Lager-/ Technik- und Nebenutzungsflächen, mehreren Speisesälen und Büroflächen.

Die Sanierung beinhaltet folgende Maßnahmen in der Spülküche auf Ebene ME02 und im Kriechkeller auf Ebene ME01:
- Abbruch / Schadstoffsanierung des Bestandsbodens
- Rückbau und Entsorgung der Dreh- und Schiebetüren
- Rückbau und Entsorgung der gesamten Spül-, Förder- und Nassmülltechnik
- Rückbau und Entsorgung des zugehörigen Trink- und Schmutzwassernetzes
- Teilrückbau und Entsorgung der ELT-Leitungen
- Verschließen eines Türdurchganges und mehrerer Wand- und Deckendurchbrüche
- Einbau neuer Dreh- und Schiebetüren
- Neuer Bodenaufbau aus Kunstharz in der Spülküche inkl. 2-facher Abdichtungslage, Verbundestrich und umlaufender Hohlkehle
- Neuaufbau des Trink- und Schmutzwassernetzes
- Neumontage der ELT-Leitungen
- partieller Austausch/ Umbau der vorhandenen Lüftungsdecke
- Austausch der Leuchtmittel
- Neuaufbau der Spül-, Förder- und Nassmülltechnik
- Ergänzungs-/ Reparaturarbeiten (Wandfliesen, Bodenbelag, Malerarbeiten)

Alle Gebäudebereiche, insbesondere die unmittelbar angrenzenden Räume der Kochküche, der Speiseausgabe und des Speisessals bleiben während der Sanierungsmaßnahme in Betrieb.

3. Baustellenzufahrt /-einrichtung

3.1 Die Anweisungen / Ge- und Verbote der Bergischen Universität Wuppertal sind genau zu beachten. Die Straßen und Fahrwege, die benutzt werden können, werden von der Bauleitung des AG angegeben. Für die Transporte sind ausschließlich die zugewiesenen Wege und Straße zu benutzen.

3.2 Der reguläre Verkehr, insbesondere der regelmäßig verkehrende ÖPNV innerhalb der Liegenschaft darf ebenso wenig beeinträchtigt werden wie Flucht- und Rettungswege, Feuerwehrzufahrten, Feuerwehraufstellflächen für die auf dem Gelände vorhandenen Objekte, alle notwendigen Anlieferflächen der Mensa oder Zufahrten zum Parkahaus.

3.3 Zufahrt zur Baustelle erfolgt über die Max-Horkheimer Straße, im Regelfall auf Ebene ME02 über die gepflasterte Feuerwehrumfahrt / Feuerwehraufstellfläche auf der Nordostseite, in Ausnahmefällen auf Ebene ME01 über die gepflasterte Anlieferung auf der Südwestseite (ausschließlich für Arbeiten in den Technikräumen/ Fluren auf ME01), oder über die Parkhauszufahrt auf ME01 (ausschließlich für die Arbeiten im Kriechkeller auf ME01).

3.4 Material- oder Mannschaftscontainer können nordöstlich des Gebäudes neben der Feuerwehraufstelle auf Ebene ME02 aufgestellt werden. Das Aufstellen von Containern sowie größere Anlieferungen sind zwingend mit der Bauleitung und dem Bauherrn abzustimmen. Flächen und Zuwegung sind dem Baustelleneinrichtungsplan zu entnehmen.

3.5 Umfangreiche Materiallieferungen sowie jegliche An- und Abfuhr von Abfallcontainern sind möglichst außerhalb der allgemeinen Kernarbeitszeiten des Universitätsbetriebes zu erfolgen (siehe 4.).
Derartige Materiallieferungen / An- und Abfuhren sind immer mit der Bauleitung des AG abzustimmen und rechtzeitig (mind. 2 Tage) vorher bekannt zu geben.

3.6 Das Gebäude ME liegt in Hanglage und verfügt über 7 Ebenen (Ebene ME01 bis ME07). Die für die Sanierung betroffenen Ebenen ME01 und ME02 können jeweils von außen angefahren werden, es müssen aber immer einige Stufen oder Rampen überwunden werden. Der Regelzugang zur Baustelle auf Ebene ME02 erfolgt über eine Zugangstür zum Speisesaal auf der Nordostseite.

3.7 Das Beseitigen der vom AN verursachten Verschmutzungen aller beanspruchten Verkehrsflächen ist laufend durchzuführen. Die Baustelle ist arbeitstäglich aufzuräumen. Stoffe und Bauteile sind ordnungsgemäß zu sortieren und außerhalb der Verkehrswege auf den zugewiesenen Flächen zu lagern.
3.8 Bauseits werden Bauzaun, allgemeine Sicherungseinrichtungen, Baubeleuchtung der Hauptverkehrswege, Sanitärcontainer sowie je ein zentraler Baustrom- und Bauwasseranschluss zur Verfügung gestellt (siehe Baustelleneinrichtungsplan).

3.9 Im Gebäudeinneren wird der Sanierungsbereich sowie die Zuwegung dorthin zu den angrenzenden Räumen der Kochküche und des Speisesesaals mittels Staubschutzwänden abgetrennt. Im Zuwegungsbereich werden Lagerflächen für temporäre Anlieferungen geschaffen.
3.10 Seitens des AG werden Anschlussmöglichkeiten für Baustrom und Bauwasser zur Verfügung gestellt. Kosten für Strom und Wasser
werden gemäß Pkt. 7 anteilig zur Netto-Rechnungssumme in Abzug gebracht.
Max. Anschlusswerte Baustrom: 400 V ; 32 A
Leitung Bauwaser: 3/4" ; 4 Bar
Verbindende Leitungen zwischen Übergabestelle und Verwendungsstellen hat der AN für sich selber vorzusehen, zu unterhalten und abzubauen.

3.11 Ein Sicherheitsdienst ist im Baustellenbereich nicht vorhanden. Der AN ist für den sachgemäßen Verschluss seiner Bauunterkünfte, Arbeitsgeräte, Materialien, usw. und deren Sicherheit alleinig verantwortlich.

4. Arbeitszeiten / Lärmschutz / Erschütterungen

4.1 Alle Arbeiten sind in der Arbeitszeit der Hochschule
durchzuführen (Mo bis Mi 07.30 bis 16.00 Uhr, Do 07.30 bis 15.30 Uhr und Fr 07.30 bis 15.00 Uhr).

4.2 Die Arbeiten sind bei laufendem Mensabetrieb durchzuführen. Der Lage der Baustelle inmitten der Mensa ist in besonderer Weise Rechnung zu tragen.

4.3 Die angrenzenden Räume der Mensa und des Speisesaals sind während der Sanierung in Betrieb. Daher ist nach Möglichkeit nur mit geräuscharmen Baumaschinen zu arbeiten. Jegliche vermeidbaren Lärmquellen sind zu verhüten bzw. zu vermeiden. Sollen Arbeiten ausgeführt werden, bei denen mit Vibrationen / Erschütterungen oder Lärm zu rechnen ist, sind diese mindestens 3 Werktage vorher bei dem AG anzumelden.

5. Sicherheit / SiGeKo

5.1 Die Baustellen- und Montageordnung der Bergischen Universität Wuppertal ist zu beachten und umzusetzen.

5.2 Für die Umsetzung der Baustellenverordnung ist seitens des AG ein bevollmächtigter Dritter eingesetzt. Die Eigenverantwortlichkeit des Unternehmers bezüglich der Einhaltung der UVV, ArbSchG, sowie
sämtlicher Gesetze und Verordnungen sind hierdurch nicht berührt.
5.3 Die vom SiGeKo in Abstimmung mit den zuständigen Behörden verfasste und vom AG eingesetzte Baustellenordnung wird durch den AN anerkannt und im Auftragsfall Vertragsbestandteil.

5.4 Der AN hat Bauunfälle, bei denen Personen- oder Sachschaden entstanden ist, dem AG, der Bauleitung und dem SiGeKo unverzüglich mitzuteilen.

6. Technische Norm- und Qualitätsmerkmale

6.1 Wird bei einer Position ein anderes als das ausgeschriebene Leitfabrikat angeboten, so ist das Produkt eindeutig zu bezeichnen und die Gleichwertigkeit mit Abgabe des Angebotes, durch Vorlage von Datenblättern, Prüfzeugnissen, etc., nachzuweisen.
6.2 Im Leistungsverzeichnis sind teilweise Positionen produktbezogen mit dem Zusatz "oder gleichwertig" ausgeschrieben. Macht der Bieter keine Angabe, gilt das im Leistungsverzeichnis genannte Fabrikat als angeboten.

7. Umlagen

Der AN wird an den allgemeinen Kosten der Baustelle derart beteiligt, dass von der Netto-Rechnungssumme, einschließlich aller Nachträge, nachfolgende anteilige Beträge in Abzug gebracht werden:

Kosten für Bauwasser  0,2 %
Kosten für Strom  0,4 %

## Kunstharzboden

*Hinweis: Allgemeine Prüfungs- und Leistungskriterien*
Allgemeine Prüfungs- und Leistungskriterien für eine Bodenkonstruktion für die Spülküche

Die geforderten Systemeigenschaften (System = Abdichtung + Nutzschicht) sind durch Vorlage der nachfolgend aufgeführten Nachweise anhand der beiliegenden Nachweisliste bei der Angebotsabgabe vorzulegen.

 1. CE Kennzeichen
Nachweis der CE-Kennzeichnung unter Angabe der Leistungserklärung mit Nennung der notifizierten Stelle nach BauPVO für den kunstharz-gebundenen Küchenboden gemäß harmonisierter Norm nach DIN EN 13813: 2003-01 für die Verwendung als Bauprodukt mit AgBB-Prüfung.

2. Emission- und Schadstoffverhalten
Nachweis der Bauaufsichtlichen Zulassung für die Verwendung in Aufenthaltsräumen mit Nachweis des Emissions- und Schadstoffverhaltens. Für den Nachweis gelten nur Prüfunterlagen durch staatlich anerkannte Prüfinstitute mit Fremdautitierung bzw. gleichwertige Emissions- und Schadstofflabels

 3. DIN-Konformität der Abdichtung
Nachweis Allgemeines bauaufsichtliches Prüfzeugnis (abP) für die DIN-konforme Abdichtung der nassbelasteten Bereiche einer Großküche, Wassereinwirkungsklasse W3-I gemäß DIN 18534-1 sowie DIN 18534-3 mit Beanspruchungsklasse C nach PG-AIV-F, gemäß MVV TB 2024/1, lfd. Nr. C3.27 als Bauwerksabdichtung sowie als Verbundabdichtung

 4. Verwendungsnachweis DIN 18534-3
Nachweis über die Verwendung des Kunstharz Systems für nassbelastete Bereiche appliziert auf einer Oberen Verbundabdichtung, dass das "Allgemeine bauaufsichtliches Prüfzeugnis (abP) für die Abdichtung" DIN-konform mit dem einzubauenden Kunstharz Küchenboden/ Terrazzo ist; der Verwendungsnachweis bestätigt die Wasserdichtigkeit der Oberen Verbundabdichtung gemäß W3-I mit Leistungsklasse C als Obere Verbundabdichtung/ Bauwerksabdichtung

5. Trittschall
Nachweis anhand bauphysikalischer Messungen / Prüfzeugnisse Trittschalldämmung max. 43 dB und
Trittschallverbesserungsmaß mind. 11 dB
Durch den Einbau einer Verbundkonstruktion ist der Trittschall durch den Systemaufbau "Abdichtungsebene Nutzschicht" zu minimieren. Unter Berücksichtigung der DIN 4109 und der entsprechenden Verwendung des Kunstharzbodensystems wird eine Reduzierung des Trittschalls erreicht.

6. Rutschhemmung
Nachweis Prüfzeugnisse über Rutschhemmung von Bodenbelägen gemäß DGUV 108-033 und ASR1.5/1.2
 Küchenboden: R12, V 4 (Arbeits- und Laufflächen)
Küchenterrazzo: R11 (Übergangsflächen, wie z.B. Flure)
Küchenterrazzo: R 10 (Übergangsfläche zu R 9)
Küchenterrazzo: R 9 (Sockel/ Hohlkehlen oder Flächen, wie z.B. unter
Spülmaschinen/ Arbeitsflächen)

7. Brandschutzanforderungen
 Nachweis Prüfberichte über das Brandverhalten Bfl-s1 schwer entflammbar, schwache Rauchentwicklung gemäß DIN EN 13501-1
Nachweis der Bauaufsichtlichen Zulassung für das verwendete Entwässerungssystem, insbesondere für die Bodenablaufunterteile und dem verwendeten Brandschutzeinsatz für die Anwendung von Bodenabläufen nach DIN EN 1253-1 für die Feuerwiderstandsklasse mind. R 90 bestehend aus Betonring, Ablaufkörper, Geruchsverschluß und Aufsatzstück

8. thermische und mechanische Belastungsfähigkeit
Nachweise der thermischen und mechanischen Belastungsfähigkeit:
- Flammpunkt: > 100 °C
- Temperaturbeständigkeit: -30 °C bis +70 °C konstant, kurzfristig bis zu +100°C
- Biegezugfestigkeit: > 10 N/mm² gemäß DIN 1164
- Druckfestigkeit: > 40N/mm² gemäß DIN 1164
- Haftzugfestigkeit: > 1,5 N/mm² gemäß prEN 13892-8
- Verschleißwiderstandsklasse DIN EN 13813 nach Böhme A3, Abriebmenge max. 3 cm³/ 50 cm²

9. Hygieneanforderungen
Nachweis Prüfberichte zu den hygienischen Anforderungen:
- hygienische Ausführung gemäß HACCP-Richtlinien, fugenfrei und flüssigkeitsdicht
- Desinfizierbarkeit des Küchenbodens
- Reinigungsvalidierung des Küchenbodens
- Verwendbarkeit des Kunstharzes im Lebensmittelbereich
- Verwendbarkeit des Kunstharzes im Trinkwasserbereich

10. Reinigungsanleitungen
Reinigungsanleitungen für Baureinigung, Erst- und Unterhaltsreinigung sind bei der Abgabe des Angebotes abzugeben. Es wird auf ein Reinigungskonzept Wert gelegt, dass leicht und effizient ist.

11. Referenzen
Referenzliste mit Ansprechpartner; vergleichbare Referenzen für Großküchen aus öffentlichen Verfahren, vergleichbar hinsichtlich Projektgröße und den ausgeschriebenen Leistungen zu Estrich, Abdichtung und Bodenbelag;
Nachweis z.B. über Formblatt 444 des VHB Bund, Ausgabe 2017, Stand 2019

*Hinweis: Eigenschaften Küchenboden*
Der oben benannte Hinweis "Allgemeine Prüfungs- und Leistungskriterien" ist zwingend bei Kalkulation des Bodensystems zu berücksichtigen.

Küchenboden als Kunstharzboden im Sinne einer effizienten und optimierten Reinigung und Desinfektion gemäß dem aktuellen Stand der Großküchenplanung. Das Abdichtungssystem muss mit dem kunstharzgebundenen Küchenbodensystem in Schichtdicke, Materialeigenschaft, Einbau kompatibel sein.

Es dürfen nur geprüfte Systeme verwendet werden, die über ein CE-Kennzeichnung verfügen, die als System nach einem AgBB Schema bei einem akkreditierten Prüfinstitut geprüft sind, gemäß AgBB-Bewertungsschema als Grundlage der "Anforderungen an bauliche Anlagen bezüglich des Gesundheitsschutzes (ABG)", die seit 2017 Teil der Musterverwaltungsvorschrift Technische Baubestimmungen (MVV TB) sind.

Die Nutzschicht muss mit dem Abdichtungssystem zusammen auf Wasserdichtigkeit, Haftzugsfestigkeit sowie Verschleiß bei einer notifizierten Stelle geprüft sein. Das Abdichtungssystem muss für Wassereinwirkungsklasse W3-I gemäß DIN 18534, Beanspruchungsklasse C gemäß PG-AIV-F für nassbelastete Bereiche, wie dem Betrieb von Großküchen durch Reaktionsharz mit Kunststoffgewebeeinlage (RM) zugelassen sein.

 Eigenschaften Kunstharzboden:
- Emission: gemäß AGBB sehr emissionsarm
- Schadstoffe: gemäß Prüfungen schadstofffrei
- Wassereinwirkungsklasse W3-I
- Beanspruchungsklasse C
- Trittschallverbesserungsmaß: mind. 11 dB gemäß DIN 4109
- Trittschalldämmung: < 43dB gemäß DIN 4109
- Rutschhemmhemmung gemäß DIN 51130/ DIN EN 16165/ DGUV 108-003: R9, R10, R11, R12 V4 gemäß Positionsbeschrieb
- Brandverhalten DIN EN 13501-1: Bfl-s1, schwerentflammbar und schwache Rauchentwicklung
- Flammpunkt: > 100 °C
- Temperaturbeständigkeit: -30 °C bis +70 °C konstant, kurzfristig bis zu +100°C
- Biegezugfestigkeit DIN 1164 : > 10N/mm2
- Druckfestigkeit DIN 1164: > 40N/mm2
- Haftzugfestigkeit prEN 13892-8: > 1,5 N/mm2
- Verschleißwiderstandsklasse DIN EN 13813 nach Böhme A3, Abriebmenge max. 3 cm³/ 50 cm²
- abriebarm
- Ausführung gem. HACCP Richtlinien fugenfrei und flüssigkeitsdicht
- desinfizierbar
- geprüfte Reinigungsvalidierung
- zugelassen für Lebensmittelbereich
- zugelassen für Trinkwasserbereich
- Oberfläche: matt
- Farbe: gemäß Musterkarte des Herstellers nach Bemusterung und Wahl des AG

### Titel 01 Baustelleneinrichtung

#### Untertitel 01.01 Baustelleneinrichtung

**01.01.0010 Baustelle einrichten**
STLB-Bau 2025-04 000
Baustelle für sämtliche, in der Leistungsbeschreibung aufgeführten Leistungen einrichten.
Menge: 1,000 St
Leistungsbereich: 000
Kostengruppe DIN 276 2018-12: 391000000
LB-DIN: 000

**01.01.0020 Baustelle räumen**
STLB-Bau 2025-04 000
Baustelle für sämtliche, in der Leistungsbeschreibung aufgeführten Leistungen räumen.
Menge: 1,000 St
Leistungsbereich: 000
Kostengruppe DIN 276 2018-12: 391000000
LB-DIN: 000

### Titel 02 Technische Bearbeitung

#### Untertitel 02.01 Montagezeichnungen

**02.01.0010 Erstellen von Montagezeichnungen**
Erstellen von Montage-, Verlege- und Küchenbodenbeschichtung-Ausführungsplänen für die gemäß Küchenplanung zu verlegenden Einbauteile, insbesondere wie Hohlkehlen, Gerätesockel, Entwässerungsrinnen, Bodenabläufe, Rohrdurchführungen etc.
mit allen erforderlichen Übersichtsplänen und Detailschnitten, mit Darstellung aller konstruktiven Lösungen entsprechend des vollständigen, angebotenen Küchenbodenbeschichtungssystems mit Estrich, Abdichtung, Bodenbelag inkl. aller Anschlüsse untereinander und an das Bauwerk.
Aus den Darstellungen müssen Konstruktionen, Maße, Einbau, Befestigung, Abdichtung der Bauanschlüsse der Bauteile sowie die Einbaubaufolge erkennbar und prüfbar sein.
Eine Vor-Ort-Bemaßung ist umgehend nach Beauftragung durchzuführen und bei der Montageplanung zu berücksichtigen. Eventuelle notwendige Änderungen zu den Ausführungsplänen des Küchenplaners oder des Architekten aufgrund von Anforderungen des angebotenen Küchenboden-Systems sind in den Einheitspreisen einzukalkulieren.
Die Unterlagen sind 3 Wochen vor Ausführungsbeginn und in 2-facher Anzahl in Papierform und Digital im Format PDF dem Bauherren bzw. Architekten zur Freigabe zu übergeben.
Menge: 1,000 psch
Kostengruppe DIN 276 2018-12: 359000000

#### Untertitel 02.02 Muster

**02.02.0010 Mustervorlage**
Muster mit Hohlkehle und ausgeschriebener Schichtfolge, Belagswechsel zwischen glatter Hohlkehle R 9 und griffigem R 12 Küchenboden sowie die Belagstrennung glatt zu griffig-rau.

Das Muster ist unmittelbar nach Beauftragung vorzulegen.
Menge: 1,000 psch
Kostengruppe DIN 276 2018-12: 359000000

### Titel 03 Untergrundvorbereitung

#### Untertitel 03.01 Prüfungen

**03.01.0010 Feuchtigkeitsmessung Estrich**
Feuchtigkeitsmessung nach dem CM-Verfahren DIN 18560-1, Ausführung auf Anordnung des AG.
Menge: 1,000 St
Kostengruppe DIN 276 2018-12: 359000000

**03.01.0020 Haftzugsprüfung mit Handgerät**
Prüfung der Haftzugsfestigkeit des eingebauten Unterbodens inklusive Protokoll. Die Prüfung erfolgt im gesamten Leistungsbereich des AN in ausreichender Anzahl.
Ausführung auf Anordnung des AG.
Menge: 1,000 St
Kostengruppe DIN 276 2018-12: 359000000

**03.01.0030 Prüfung Rutschfestigkeit**
Prüfung der Rutschfestigkeit des vorhandenen Küchenbodens inklusive Protokoll. Die Prüfung erfolgt im Übergangsbereich zum Flur / Gang
Menge: 1,000 St
Kostengruppe DIN 276 2018-12: 359000000

#### Untertitel 03.02 Untergrundvorbereitung

*Hinweis: Übergabe des Untergrundes*
Vor Beginn der Estrich-/ Bodenbelagsarbeiten wird bauseits eine Schadstoffsanierung der vorhandenen Bodenabdichtung auf der Rohdecke durchgeführt. Die Oberkante der Rohdecke wird dabei abgefräst und danach gereinigt dem AN übergeben.

**03.02.0010 Fräsen des Untergrundes**
Fräsen des Untergrundes zur Herstellung einer tragfähigen Fläche zur Verankerung eines Estrichs oder eines Kunstharzbelags,
Frästiefe: bis 10,0 mm

Der anfallende Bauschutt geht in das Eigentum des AN über und ist fachgerecht zu entsorgen. Die für die Entsorgung ggf. anfallenden Deklarationsanalysen sind mit einzukalkulieren.

Die vorgegebenen Bodenflächen nahezu staubfrei anfräsen, insbesondere bei bituminösen Altuntergründen.
Menge: 5,000 m2
Kostengruppe DIN 276 2018-12: 353000000

**03.02.0020 Fräsen des Untergrundes im Wandbereich**
Mit von Hand geführten Maschinen erfolgt ein fräsen des Untergrundes zur Herstellung einer tragfähigen Fläche zur Verankerung eines Estrichs oder eines Kunstharz Belags im Wandbereich,
Frästiefe: bis 10,0 mm
Fräsbreite: ca. 30 cm
Der anfallende Bauschutt geht in das Eigentum des AN über und ist fachgerecht zu entsorgen. Die für die Entsorgung ggf. anfallenden Deklarationsanalysen sind mit einzukalkulieren.

Die vorgegebenen Bodenflächen nahezu staubfrei anfräsen, insbesondere bei bituminösen Altuntergründen.
Menge: 5,000 m
Kostengruppe DIN 276 2018-12: 353000000

**03.02.0030 Kugelstrahlen des Untergrundes**
Kugelstrahlen des Untergrundes zur Herstellung einer tragfähigen Fläche zur Verankerung eines Estrichs oder eines Kunstharz Belags,
Tiefe: ca. 0,5 bis 1,0 mm
Abbruch von Hand/mit handgeführten Kleingeräten, aufgenommene Stoffe sammeln, laden und abtransportieren.
Der anfallende Bauschutt geht in das Eigentum des AN über und ist fachgerecht zu entsorgen. Die für die Entsorgung ggf. anfallenden Deklarationsanalysen sind mit einzukalkulieren.
Menge: 230,000 m2
Kostengruppe DIN 276 2018-12: 353000000

**03.02.0040 Nach- und Feinreinigung**
Die vorbereiteten Bodenflächen durch Absaugen mit Industriesauger fein nachreinigen
Menge: 230,000 m2
Kostengruppe DIN 276 2018-12: 353000000

### Titel 04 Bauwerksabdichtung

#### Untertitel 04.01 Bauwerksabdichtung

*Hinweis: Abdichtungsarbeiten*
Der nach den "Allgemeinen Vorbemerkungen" benannte Hinweis "Allgemeine Prüfungs- und Leistungskriterien" ist zwingend bei Kalkulation des Bodensystems zu berücksichtigen.

Es dürfen nur geprüfte Systeme verwendet werden, die über ein CE-Kennzeichnung verfügen, die als System nach einem AgBB Schema bei einem akkreditierten Prüfinstitut geprüft sind, gemäß AgBB-Bewertungsschema als Grundlage der "Anforderungen an bauliche Anlagen bezüglich des Gesundheitsschutzes (ABG)", die seit 2017 Teil der Musterverwaltungsvorschrift Technische Baubestimmungen (MVV TB) sind.

Das Abdichtungssystem muss mit dem kunstharzgebundenen Küchenbodensystem in Schichtdicke, Materialeigenschaft, Einbau kompatibel sein.

**04.01.0010 Haftbrücke auf Epoxidharz-Basis,2-K-Epoxidharz, Einbau horizontal**
Kunstharz-Haftbrücke auf Epoxidharz-Basis zur Aufnahme der Bauwerksabdichtung bestehend aus fettsäurebeständigem Epoxidharz im Bodenbereich

Eigenschaften:
- Typ: Epoxidharz flexibilisiert
- Material: 2-Komponenten Epoxidharz,
- Emission: oxidationsfrei, VOC-frei gemäß Sicherheitsdatenblatt
- lösemittelfrei, vergilbungsarm
- Ausführung: 1-lagig
- Dicke: mind. 0,3 mm
- Materialbedarf ca. 350 g/qm
- Einbau: horizontal
Menge: 230,000 m2
Kostengruppe DIN 276 2018-12: 353000000

**04.01.0020 Bauwerksabdichtung, W3-I, Einbauhorizontal, mit Gewebeeinlage**
Einbau horizontal einer Bauwerksabdichtung aus laugen- und fettsäurebeständigem Reaktionsharz für nassbelastete Bereiche, wie dem Betrieb von Großküchen durch Reaktionsharz mit Kunststoffgewebeeinlage (RM), als flüssige Abdichtung im Verbund (AIV-F) gemäß MVV TB 2024/1, lfd. Nr. C3.27
Aufbringung auf der vorbehandelten/ gereinigten Rohdecke

Eigenschaften:
- Wassereinwirkungsklasse W3-I
- Beanspruchungsklasse C
- Typ: Bauwerksabdichtung
- Basis: Elastifiziertes EP-Harz mit Polyamidgewebeeinlage
- Material: 2-Komponenten Epoxidharz
- Emission: oxidationsfrei, VOC-frei gemäß Sicherheitsdatenblatt
- lösemittelfrei, vergilbungsarm
- lebensmittelecht
- haftfest auf mineralischen Untergründen
- Temperaturbeständigkeit: -30 °C bis +70 °C konstant, kurzfristig bis zu +100°C
- alterungsbeständig
- wasserdicht im Einbauzustand
- Brandverhalten DIN EN 13501-1: Bfl-s1, schwerentflammbar und schwache Rauchentwicklung
- Trittschallverbesserungsmaß: mind. 11 dB gemäß DIN 4109
- Ausführung: 1-lagig
- Dicke: 1,0-1,3 mm
- Materialbedarf: ca. 1,5 kg/qm/mm

Die Abdichtung muss systembedingt zum Oberboden, einem fugenlosen Küchenboden sowie dessen Anschlüsse an aufgehende Bauteile sowie dem Einbau von Mediendurchführungen und Entwässerungsteilen geprüft sein.
Es ist hierzu das allgemeinen bauaufsichtlichen Prüfzeugnis als Bauwerksabdichtung sowie als Obere Verbundabdichtung vorzulegen.
Das allgemeine bauaufsichtlichen Prüfzeugnis (abP) muss für W3-I zugelassen sein.
Aufgrund der DIN-Konformität ist die bauaufsichtliche Zulassung (abP) dem Angebot beizulegen, sowie der Verwendungsachweis mit Prüfnummer.
Der nach den "Allgemeinen Vorbemerkungen" benannte Hinweis "Allgemeine Prüfungs- und Leistungskriterien" ist zwingend bei Kalkulation des Bodensystems zu berücksichtigen.

Nummer der bauaufsichtlichen Zulassung

´................................´
vom Bieter einzutragen

Prüfnummer Verwendungsnachweis

´...............................´
vom Bieter einzutragen
Menge: 230,000 m2
Kostengruppe DIN 276 2018-12: 353000000

**04.01.0030 Haftbrücke auf Epoxidharz-Basis,2-K-Epoxidharz, Einbau vertikal**
Kunstharz-Haftbrücke auf Epoxidharz-Basis zur Aufnahme der Bauwerksabdichtung bestehend aus fettsäurebeständigem Epoxidharz im Wandbereich (Sockel)

Eigenschaften:
- Typ: Epoxidharz flexibilisiert
- Material: 2-Komponenten Epoxidharz,
- Emission: oxidationsfrei, VOC-frei gemäß Sicherheitsdatenblatt
- lösemittelfrei, vergilbungsarm
- Ausführung: 1-lagig
- Dicke: mind. 0,3 mm
- Höhe: ca. 280 mm
- Materialbedarf ca. 350 g/qm
- Einbau: vertikal
Menge: 80,000 m
Kostengruppe DIN 276 2018-12: 353000000

**04.01.0040 Bauwerksabdichtung, W3-I, Einbau vertikal, mit Gewebeeinlage**
Einbau vertikal (Sockel) einer Bauwerksabdichtung aus laugen- und fettsäurebeständigem Reaktionsharz für nassbelastete Bereiche, wie dem Betrieb von Großküchen durch Reaktionsharz mit Kunststoffgewebeeinlage (RM), als flüssige Abdichtung im Verbund (AIV-F) gemäß MVV TB 2024/1, lfd. Nr. C3.27

Eigenschaften:
- Wassereinwirkungsklasse W3-I
- Beanspruchungsklasse C
- Typ: Bauwerksabdichtung
- Basis: Elastifiziertes EP-Harz mit Polyamidgewebeeinlage
- Material: 2-Komponenten Epoxidharz
- Emission: oxidationsfrei, VOC-frei gemäß Sicherheitsdatenblatt
- lösemittelfrei, vergilbungsarm
- lebensmittelecht
- haftfest auf mineralischen Untergründen
- Temperaturbeständigkeit: -30 °C bis +70 °C konstant, kurzfristig bis zu +100°C
- alterungsbeständig
- wasserdicht im Einbauzustand
- Brandverhalten DIN EN 13501-1: Bfl-s1, schwerentflammbar und schwache Rauchentwicklung
- Trittschallverbesserungsmaß: mind. 11 dB gemäß DIN 4109
- Ausführung: 1-lagig
- Dicke: 1,0-1,3 mm
- Höhe: ca. 280 mm
- Materialbedarf: ca. 1,5 kg/qm/mm

Die Abdichtung muss systembedingt zum Oberboden, einem fugenlosen Küchenboden sowie dessen Anschlüsse an aufgehende Bauteile sowie dem Einbau von Mediendurchführungen und Entwässerungsteilen geprüft sein.
Es ist hierzu das allgemeinen bauaufsichtlichen Prüfzeugnis als Bauwerksabdichtung sowie als Obere Verbundabdichtung vorzulegen.
Das allgemeine bauaufsichtlichen Prüfzeugnis (abP) muss für W3-I zugelassen sein.
Aufgrund der DIN-Konformität ist die bauaufsichtliche Zulassung (abP) dem Angebot beizulegen, sowie der Verwendungsachweis mit Prüfnummer.
Der nach den "Allgemeinen Vorbemerkungen" benannte Hinweis "Allgemeine Prüfungs- und Leistungskriterien" ist zwingend bei Kalkulation des Bodensystems zu berücksichtigen.

Nummer der bauaufsichtlichen Zulassung

´................................´
vom Bieter einzutragen

Prüfnummer Verwendungsnachweis

´...............................´
vom Bieter einzutragen
Menge: 80,000 m
Kostengruppe DIN 276 2018-12: 353000000

**04.01.0050 Türzarge, abdichten Dichtmanschetten,verfugen**
Abdichten der Türzargen mit Dichtmanschetten passend zum vorherigen System
- 4 Außendichtecken je Türzarge (1 Tür = 4 Ecken) sind überlappend zu kleben, dass ein U-entsteht.
- der Zwischenraum zwischen Türzarge und UK-Unterkonstruktion muss verfugt werden.
- Fugenmaterial PU
Stückpreis entspricht einer Tür (4 Ecken)
Menge: 4,000 St
Kostengruppe DIN 276 2018-12: 353000000

**04.01.0060 Anarbeitung Abdichtung Medien**
Anarbeiten der Bauwerksabdichtung gemäß bauaufsichtlicher Zulassung an alle Rohrdurchführungen sowie Winkelkästen als Mediendurchführung
Menge: 22,000 St
Kostengruppe DIN 276 2018-12: 353000000

### Titel 05 Verbundestrich

#### Untertitel 05.01 Verbundestrich

**05.01.0010 Schalung Aussparung herstellen**
Abschalen der Aussparungen für Schüttung und Estrich, geeignet für späteres verschließen/verfüllen,
höhengenaues Einschalen der Aussparungen für Bewegungsfugen, Ablaufrinnen, Bodeneinläufe, Rohrdurchführungen, Türzargen, etc.
Aussparungstiefe über 10 bis 25cm
Einzelgröße der Aussparungen über 0,1 bis 2,5m²
Aussparungsform eckig, der Geometrie der Bewegungsfugen, Ablaufrinnen, Bodeneinläufe, Rohrdurchführungen, Türzargen, etc. anpassen.
einschließlich Innen- und Ausseneckstöße der Abschalungen,
geeignetes Schalmaterial nach Wahl des AN
Untergrund Rohdecke
Menge: 105,000 m
Kostengruppe DIN 276 2018-12: 353000000

**05.01.0020 Schalung Aussparung, ausschalen**
Ausschalen der Aussparungen für Schüttung und Estrich,
Schalmaterial in Eigentum AN, von der Baustelle räumen
Menge: 105,000 m
Kostengruppe DIN 276 2018-12: 353000000

**05.01.0030 Kunstharz Haftbrücke**
Einbau einer Haftbrücke auf Epoxidharz-Basis bestehend aus fettsäurebeständigem Epoxidharz

Dicke: mind. 0,3 mm
Material: 2-Komponenten Epoxidharz, hochwertig, lösemittelfrei, vergilbungsarm
Emission: oxidationsfrei, VOC-frei gemäß Sicherheitsdatenblatt
Ausführung: 1-lagig
Materialbedarf: ca. 350 g/qm
Menge: 230,000 m2
Kostengruppe DIN 276 2018-12: 353000000

**05.01.0040 Schnell Zementestrich**
Auf die Kunstharz Haftbrücke im Nass-in-Nass-Verfahren den Verbundestrich CT-C30-F5, Typ Schnellzement aufbringen.

- Druckfestigkeitsklasse C30 nach EN 13892-2
- Druckfestigkeit nach 3 Tagen = 25 N/mm²
- Druckfestigkeit nach 28 Tagen = 30 N/mm²
- lotrechte Nutzlasten
- geeignet für Einzellasten bis 2,5 kN, Flächenlasten bis 5 kN/m2
- Biegezugfestigkeit: F5 DIN EN 13813
- Biegezugfestigkeit (Gütepr.) nach 3 Tagen = 4 N/mm²
- Biegezugfestigkeit (Gütepr.) nach 28 Tagen = 5 N/mm²
- Abrissfestigkeit mind. 1,5 N/mm²
- Oberflächenzugfestigkeit nach 3 Tagen = 1,5 N/mm²
- Belegreife <2 CM-% ca. 14 Tage nach Einbau
- Begehbarkeit nach 24 Stunden
- Schwindklasse SW1 - schwindarm (<02 mm/m) nach DIN 18560-1
- nicht rückfeuchtend
- wasserfest
- Dicke ca. 105 mm
- Genauigkeit: erhöhte Ebenheitsanforderung nach DIN 18202,
Tabelle 3, Zeile 4
- Oberflächenbeschaffenheit griffig-feinrauh bis glatt
- ternäres Vollbindemittel
- Emission: gemäß AGBB sehr emissionsarm
- Schadstoffe: gemäß Prüfungen schadstofffrei
- Untergrund: Betondecke mit Epoxidharzabdichtung
- zur Aufnahme der Kunstharzküchenbodenbeschichtung

 Wasser-/ Zementwert, Verarbeitung, Glättung etc. nach Herstellervorgaben

Das Anarbeiten an Wände, Stützen, Türen ist in den EP einzukalkulieren.

Der Estrich wird durch den AG abgenommen und der AN hat die Oberfläche des Estrich als fachgerechten Untergrund für die Küchenbodenbeschichtung gesondert zu bestätigen.
Menge: 220,000 m2
Kostengruppe DIN 276 2018-12: 353000000

**05.01.0050 Zulage Mehrdicke je 5mm Zementestrich**
Zulage zu vorgenannter Position Mehrdicke Zementestrich
je 5mm
Menge: 1,000 m2
Kostengruppe DIN 276 2018-12: 353000000

**05.01.0060 Minderung Minderdicken je 5 mm**
Minderung zu vorgenannter Position Minderdicke Zementestrich
je 5mm
Menge: 1,000 m2
Kostengruppe DIN 276 2018-12: 353000000

**05.01.0070 Schutzabdeck. Schnellzementestrich,Folie D 0,3mm, beschweren, herstellen b**
Schutzabdeckung der Bodenfläche, aus Estrich, Zementestrich, Abdeckung aus Folie, Dicke 0,3 mm, Stöße überlappen, herstellen gemäß Herstellervorgaben, beseitigen und entsorgen.
Menge: 220,000 m2
Kostengruppe DIN 276 2018-12: 353000000

**05.01.0080 Risse schließen, kraftschlüssig imTragbeton o. Zementestrich einschneiden,**
Risse schließen, im Tragbeton o. Zementestrich, auf halbe Estrichdicke tief einschneiden, aussaugen, kraftschlüssig mit Zweikomponenten-Reaktionsharz verharzen, einschl. voll absanden.
Abmessung: bis 4*50mm
Menge: 5,000 m
Kostengruppe DIN 276 2018-12: 353000000

**05.01.0090 Risse/Schein-/Schwindfugen einschneiden,schließen und verdübeln, 2K-Reaktionshar**
Kraftschlüssiges Schließen von Scheinfugen/ Rissen im Untergrund (Tragbeton oder Zementestrich).
Fugen bzw. Risse einschneiden, querschneiden, aussaugen, Stahldübel - ca. alle 20cm einlegen- und vollflächig verharzen mit Zweikomponenten-Reaktionsharz, mit Gewebe armieren, einschl. Absanden.
bei Einbauten wie Bodenabläufe u. Rinnen
Nadel zur Einlage: 20 cm lang aus V2-A Stahl
Abmessung: ca. 4*50mm
Menge: 10,000 m
Kostengruppe DIN 276 2018-12: 353000000

#### Untertitel 05.02 Nivellierung

**05.02.0010 Untergrund reinigen Zementestrichschleifen absaugen laden entsorgen**
Reinigen des Untergrundes / Zementestrich, von grober Verschmutzung, durch Schleifen mit anschließendem Absaugen, zur Verbesserung der Haftung, aufgenommene Stoffe sammeln, laden, entsorgen
Die für die Entsorgung ggf. anfallenden Deklarationsanalysen sind mit einzukalkulieren
Menge: 220,000 m2
Kostengruppe DIN 276 2018-12: 353000000

**05.02.0020 Nach - und Feinreinigung**
Die vorbereiteten Bodenflächen durch Absaugen mit Industriesauger fein nachreinigen. Gemäß BG Bau sowie BG Chemie müssen die Hochleistungsstaubsauger der Klasse H entsprechen und für feinen, trockenen Staub mit Vakuumpumpe sowie stabilem Kunststoffbeutel als Staubbehälter ausgerüstet sein.
Menge: 220,000 m2
Kostengruppe DIN 276 2018-12: 353000000

**05.02.0030 Nivellement**
Überprüfen der Höhenlage des Untergrundes mit Hilfe eines Nivellierinstruments im Rasterabstand von circa 5 m. Anfertigung eines schriftlichen Raumprotokolles mit Dokumentation der ermittelten Maßtoleranzen und derHöhenlage der festgelegten Fußbodenkonstruktion.
Pauschal für alle Raumbereiche u. Bauabschnitte.
Menge: 1,000 psch
Kostengruppe DIN 276 2018-12: 353000000

**05.02.0040 Haftbrücke, EP-Harz für Niveauausgleich**
Haftbrücke aus Kunstharzbeton in der Fläche für Niveauausgleichungen
- Basis: Epoxidharz
- Material: 2-Komponenten Kunstharz, oxidationsfrei, VOC-frei, emissionsarm
- Ausführung: 1-lagig
- Materialbedarf ca. 350 g/qm
- Ausführung in nicht zusammenhängenden Teilflächen

Einbau einer Haftbrücke auf Epoxidharz-Basis bestehend aus fettsäurebeständigem Epoxidharz

Dicke:  mind. 0,3 mm
Material:  2-komponentiges Epoxidharz, hochwertig,
  lösemittelfrei, vergilbungsarm
Emission: VOC-frei und oxidationsfrei gemäß
  Sicherheitsdatenblatt
Ausführung: 1-lagig
Materialbedarf: ca. 350 g/qm
Menge: 30,000 m2
Kostengruppe DIN 276 2018-12: 353000000

**05.02.0050 Niveausgleich mit schwindfreienKH-Beton, Einbaustärke 0-4mm**
Niveausgleich mit schwundfreien KH-Beton SR-C40-F20-B1,5-A3, für Gefälleausbildung, Pfützenminimierung, o.ä., mit schwindfreiem KH-Beton
- Typ Kunstharzmörtel/ Kunstharzbeton
- Rohmaterial Quarzsand
- Bindemittel EP-Harz
- Druckfestigkeit > 40 N/mm²
- Biegezugfestigkeit F20 DIN EN 13813
- Haftzugfestigkeit B1,5
- Verschleißwiderstandsklasse A3
- Dicke ca. 0-4 mm
- höhere Genauigkeit gemäß DIN 18202, Tab.3, mind. Zeile 4
- Oberflächenbeschaffenheit griffig-feinrauh bis glatt
- Belegreife nach 8-12 Stunden
- Ausführung 2-lagig
- einschl. Abspachtelung
- Materialbedarf ca. 2,0 kg/qm/mm
- Aushärtung 8h
- Ausführung in nicht zusammenhängenden Teilflächen
Menge: 30,000 m2
Kostengruppe DIN 276 2018-12: 353000000

**05.02.0060 Zulage Mehrdicke je 1mm/qm KH-Beton**
Zulage zu vorgenannter Position Mehrdicke KH-Beton
je 1 mm
Menge: 1,000 m2
Kostengruppe DIN 276 2018-12: 353000000

**05.02.0070 Feinausgleich Gefälle, KH BetonEinbaustärke 0-1mm**
Feinausgleich Gefälle, KH Beton SR-C40-F20-B1,5-A,
zur Optimierung von Gefällestrecken herstellen, wie z.B. Trichtergefälle entlang des Entwässerungssystems mit schwindfreien KH-Beton

- Typ Kunstharzmörtel/ Kunstharzbeton
- Rohmaterial Quarzit
- Bindemittel EP-Harz
- Druckfestigkeit > 40 N/mm²
- Biegezugfestigkeit F20 DIN EN 13813
- Haftzugfestigkeit B1,5
- Verschleißwiderstandsklasse A3
- Dicke ca. 0-1 mm
- höhere Genauigkeit gemäß DIN 18202, Tab.3, mind. Zeile 4
- Oberflächenbeschaffenheit griffig-feinrauh bis glatt
- Belegreife nach 12 Stunden
- Ausführung 1-lagig
- Materialbedarf ca. 2,4 kg/qm/mm
- Ausführung in nicht zusammenhängenden Teilflächen
Menge: 50,000 kg
Kostengruppe DIN 276 2018-12: 353000000

### Titel 06 Einbauteile

#### Untertitel 06.01 Anschlusswinkel

**06.01.0010 An- und Abschlussprofil, Edelstahl**
An- und Abschlussprofil aus V2A-Stahl, Querschnitt ' 2 x 20 x 2 mm oder 8 x 20 x 2 mm oder 4,5 x 20 x 2 mm, werkseitig entfetten, grundieren, absanden; an Baustelle liefern und niveaugerecht einbauen mit schwindfreiem Kunstharzmörtel (ECC) oder Kunstharzbeton (PC)
L-Winkelprofil, speziell ausgeformt, mit trapezförmig gelochten Befestigungsschenkel'
an Durchgängen, Türen, Arbeitsfugen, für Belagswechsel und Übergänge im Boden
Menge: 100,000 m
Kostengruppe DIN 276 2018-12: 353000000

**06.01.0020 Abstellwinkel L-Winkel Edelstahl,Trennung Bodenkonstruktion, 100-150*50*2**
Abstellwinkel Edelstahl-L-Profil herstellen, liefern einbauen, justieren.
Material: V2A-Stahl
Höhe Bodenaufbau: 115 mm
Höhe nach örtlichen Aufmaß
Abmessung L-Winkel: H 100 bis 150*50*2 mm
Abstellwinkel werkseitig entfetten, grundieren, absanden; an Baustelle liefern und in bauseits vorhandenen Fugenaussparungen niveaugerecht einbauen mit schwindfreien KH Material.
Im Bereich der Schenkelauflage ist das Bewegungsfugenprofil umfänglich mit Kunstharzmörtel zu unterfüttern.
Ausführung: Bodenanschluss zu Türen
Ausführung in Einzellängen.
Menge: 10,000 m
Kostengruppe DIN 276 2018-12: 353000000

#### Untertitel 06.02 Kastenrinnen, Bodeneinläufe

*Hinweis: Nachweise Kastenrinnen, Bodeneinläufe*
Ablaufrinnen und Bodenabläufe
Folgende Unterlagen und Nachweise sind bei Angebotsabgabe sowie vor Beginn der Leistungsausführung dem Bauherrn vorzulegen:

Nachweis der Bauaufsichtlichen Zulassung für das verwendete Entwässerungssystem, insbesondere für die Bodenablaufunterteile und dem verwendeten Brandschutzeinsatz für die Anwendung von Bodenabläufen nach DIN EN 1253-1 für die Feuerwiderstandsklasse mind. R 90 bestehend aus Betonring, Ablaufkörper, Geruchsverschluß und Aufsatzstück

**06.02.0010 Einbauset DN 100 fürBrandschutzanforderungen**
Einbauset DN 100 aus nicht brennbarem Baustoff, Baustoffklasse A1 zum mörtellosen Einbau in bauseits erstellte Kernbohrungen Durchmesser 300mm, für Bodeneinläufe DN 100 mit Pressdichtungs- und Klebeflansch, aus Edelstahl, Stutzenneigung 90 Grad mit Brandschutz-Set mind. R 90, Aussendurchmesser max. 290 mm, Bauhöhe max 200mm
Mit allgemeiner bauaufsichtlicher Zulassung.
liefern und einbauen.
Untergrund: Stahlbeton-Plattenbalkendecke
Menge: 13,000 St
Kostengruppe DIN 276 2018-12: 353000000

**06.02.0020 Grundkörper (Untertöpfe) für dasEntwässerungssystem, Edelstahl, DN 100**
Grundkörper (Untertöpfe) für das Entwässerungssystem zum Einstecken der Bodeneinläufe und Kastenrinnen zur hygienischen Abführung von Küchenabwässern. Der Grundkörper ist tiefgezogen rund sowie aus einem Stück.
Für Abgang innen senkrecht, mit Abdichtungsring, geprüft gemäß DIN EN 1253, mit Bauzeitenschutzdeckel, liefern und einbauen
Form: runde einteilige Form mit massivem Rundrand
Stutzenneigung: 90°
Werkstoff: V2A = 1.4301
Materialdicke mind. 2 mm
Baustoffklasse: A1 nach DIN 4102
Feuerwiderstandsklasse: mind. R 90 mit allgemeiner bauaufsichtlicher Zulassung.
Typ: BA 250, Durchmesser mind. 250 mm
Nennweite Abgang DN 100 mm
Abflussleistung: Min 3,0 l/s
Anschlussklemme für Potentialausgleich
Untergrund: Stahlbeton-Plattenbalkendecke
Menge: 13,000 St
Kostengruppe DIN 276 2018-12: 353000000

**06.02.0030 Brandschutz-Glockengeruchsverschluss**
Brandschutz-Glockengeruchsverschluss mit stabilem Griff, Schutzsieb, Lippendichtring, herausnehmbar zur Reinigung, mit angeformter Brandschutzkartusche für Bodenabläufe DN 100, liefern und einbauen
Werkstoff V2A = 1.4301
Feuerwiderstandsklasse: mind. R 90 mit allgemeiner bauaufsichtlicher Zulassung.
Menge: 13,000 St
Kostengruppe DIN 276 2018-12: 353000000

**06.02.0040 Aufsatzstück (Bodeneinläufe) für denEinbau vorbereiten, u. einbauen.**
Aufsatzstück für Bodeneinläufe für den Einbau vorbereiten, einbauen mit höhen-, niveau- und gefällegerechter Justierung, passend für voreschriebenen Grundkörper (Untertopf) inkl. ggfs. erfoderlicher Stutzenverlängerung mit Abdichtring;
Ablauf für den Haftverbund wie folgt:
- abkleben
- entfetten
- grundieren
- absanden
Abdeckung als schwere Ausführung, Typ RA1
Materialdicke 2,0 mm
runde Form
Typ: BA 250, Durchmesser mind. 250 mm
Werkstoff V2A = 1.4301
Gitterrost in R 12, mit Rutschhemmung
Schmutzfang, Schlitzweite 8 mm, mit 3 Führungsstegen
Menge: 5,000 St
Kostengruppe DIN 276 2018-12: 353000000

**06.02.0050 Bodeneinläufe eindichten**
Bodeneinläufe eindichten
- Einbau gemäß DIN 18534-1 und 18534-3 ohne umlaufende Fugen.
- Eindichtung des Bodenablaufs bestehend aus Grundkörper und Aufsatzstück, eingesetzt in Decken-/ Estrichaussparung
- Nennweite Ablauf DN 100 / Aufsatzstück ca. DN 300 mm
- Sicherung:
Sicherung des Entwässerungskörpers gegen Aufschwemmen beim Untergießen, Eindichten und verfüllen der vorhandenen Estrichaussparung
- Eindichten/ verfüllen:
vorhandene Aussparungen Hohlraumfrei mit Kunstharz-Material verfüllen
- Material: Kunstharz-Mörtel / Kunstharz-Beton
- Abmessung Estrichaussparung ca. 70*70 cm
- Aufbauhöhe bis 120mm
- inkl. Ausbildung eines Gefälles von 1,0-1,5% zum Bodeneinlauf hin
Menge: 5,000 St
Kostengruppe DIN 276 2018-12: 353000000

**06.02.0060 Schützen der Abläufe während derBauphase, Ablauf bis 30*30cm**
Schützen der eingebauten /eingedichteten Bodeneinläufe durch Einlegen einer Holzkonstruktion / eines Holzbrettes in die Aussparung des Gitterrostes und Abkleben der Fugen zwischen Einlaufkante und Holzbrett mit Klebeband,
liefern, einbauen, wieder entfernen und fachgerecht entsorgen.
Dimension Bodenablauf / Einlage ca. DN 300 mm
Menge: 5,000 St
Kostengruppe DIN 276 2018-12: 353000000

**06.02.0070 Kastenrinne KR300, L 1200 mm**
Hygiene Kastenrinne aus Edelstahl, mit eingearbeitetem Längs- und Quergefälle, für den Einbau in Kunstharz-Boden, sauber gekantet und verschweißt, mit Endstücken. Mit asymmetrisch angeschweißten Bodeneinlaufstutzen und Gitterrostabdeckung, Rinnenprofil für thermische Belastung, herstellen und liefern;
Position Kastenrinne und Bodeneinlaufstutzen nach örtlichem Aufmaß;

Einbau und Eindichtung werden gesondert vergütet

Ausführung Kastenrinne:
- Werkstoff V2A = 1.4301
- Materialdicke 2,0mm
- Material glatt geschliffen, Korn 240
- alle Nähte sauber geschliffen und poliert, Korn 240
- mit Querverstrebungen: 15 mm breit im Abstand von 400 mm

Abmessung:
- Rinnenbreite (innen) 300 mm
- Rinnenlänge (innen) 1.200 mm
- Längsgefälle eingearbeitet, 1,0 %
- Quergefälle eingearbeitet, min 10mm / 2,5%
- Aussenrand ca. 20mm Ansichtsbreite v. oben
- Oberer umlaufende Rand ca. 20mm breit
- außen umlaufender Rand nach unten ca. 15 bis 20mm, Kante scharfkantig
- mit angeschweißter Unterfütterung aus Flachmaterial, Stärke mind. 10-12 mm, Breite ca. 20mm, Edelstahl, zur thermischen Verstärkung
- Rostauflage eingekantet, umlaufend, Breite ca. 15-20mm

Einbau:
- Untergrund: Betonrohboden
- Befestigung über seitlich an den Rinnenkörper angeschweißten Befestigungswinkel aus Edelstahl, Materialstärke min 3mm und Nivelierfüssen, Stahl verzinkt.
- Höhendifferenz/Höhenjustierung OK Montageuntergrund zu OK Kastenrinne mind. 100 mm, max. 200mm.

Bodeneinlauf:
- Bodeneinlaufstutzen, rund
- Duchmesser 100 mm, passend zu nachfolgend beschriebenen Untertöpfen
- Werkstoff V2A = 1.4301
- Materialdicke 2,0mm
- Länge: 100 - 300mm (nach Aufmaß)
- mit Kombiring und Schlammfangeimer mit Sieb zum Einlegen, herausnehmbar passend zu Edelstahlabläufen DN100

Gitterroste:
- Abdeckung als Gitterost in R 12, mit Rutschemmung
- Belastungsklasse L15
- passend zu o.g. Kastenrinne
- Werkstoff V2A = 1.4301
- Materialdicke 3,0mm (Tragstab)
- Oberfläche glatt poliert
- Rutschhemmung R12
- Maschenbreite ca. 25*25mm
Menge: 1,000 St
Kostengruppe DIN 276 2018-12: 353000000

**06.02.0080 Kastenrinne KR300, L 1800 mm**
Hygiene Kastenrinne aus Edelstahl, mit Endstücken, Bodeneinlaufstutzen und Gitterrostabdeckung wie vor beschrieben herstellen, liefern, einbauen,
jedoch: Länge (innen) 1.800 mm
Menge: 3,000 St
Kostengruppe DIN 276 2018-12: 353000000

**06.02.0090 Kastenrinne KR300, L 2400 mm**
Hygiene Kastenrinne aus Edelstahl, mit Endstücken, Bodeneinlaufstutzen und Gitterrostabdeckung wie vor beschrieben herstellen, liefern, einbauen,
jedoch: Länge 2.400 mm
Menge: 3,000 St
Kostengruppe DIN 276 2018-12: 353000000

**06.02.0100 Kastenwanne B 1500, L 1500 mm**
Hygiene Kastenrinne aus Edelstahl, mit Endstücken, Bodeneinlaufstutzen und Gitterrostabdeckung wie vor beschrieben herstellen, liefern, einbauen,
jedoch: Ausführung als Kastenwanne
Breite 1.500 mm
Länge 2.400 mm
Materialdicke der Wanne 3 mm
mit angeschweißten Pratzen
Menge: 1,000 St
Kostengruppe DIN 276 2018-12: 353000000

**06.02.0110 Kastenrinne Edelstahl für den Einbauvorbereiten und einbauen, Breite über 30**
Kastenrinne für den Einbau vorbereiten und einbauen
Breite Kastenrinne über 300 bis 400 mm
Kastenrinne für den Haftverbund wie folgt vorbereiten:
- abgekleben
- entfetten
- grundieren
- absanden
Einbau in die vorhandene Estrich-Aussparung mit höhen-, niveau- und gefällegerechter Justierung der Kastenrinne durch die seitlich angesetzten Befestigungswinkel und Nivelierfüße.
Bodeneinlaufstutzen in das Unterteil des Bodenablaufs (Untertopf) einsetzen.
Höhendifferenz/Höhenjustierung:
OK Montageuntergrund zu OK Kastenrinne mind. 100 mm, max. 200mm
Abrechnung nach lfm Kastenrinne
Menge: 15,000 m
Kostengruppe DIN 276 2018-12: 353000000

**06.02.0120 Kastenrinne Edelstahl Eindichtung inEstrichaussparung über 60 bis 70 cm**
Eindichten der in die Bodenaussparung eingesetzten Kastenrinne mit Bodeneinlauf der Vorpositionen wie folgt:
- Sicherung des Entwässerungskörpers gegen Aufschwemmen beim Untergießen
- Eindichten und Verfüllen der vorhandenen Estrichaussparung, vorhandene Aussparungen mit Kunstharz-Material verfüllen, Material: Kunstharz-Mörtel oder Kunstharz-Beton
- Abmessung Estrichaussparung:
- Breite: über 60 bis 90 cm (inkl. Rinne)
- Aufbauhöhe: bis 120 mm
- Aussparung umlaufend ca. 15-30 cm größer als Einbauteil
- inkl. Ausbildung eines Gefälles von 1,0-1,5% zur Kastenrinne hin

Abrechnung nach lfm Kastenrinne
Menge: 15,000 m
Kostengruppe DIN 276 2018-12: 353000000

**06.02.0130 Kastenrinne Edelstahl schützen währendder Bauphase, Breite über 30 cm**
Schützen der eingebauten/eingedichteten Kastenrinnen durch Einlegen einer Holzkonstruktion / eines Holzbrettes in die Aussparung des Gitterrostes.
Abkleben der Fugen zwischen Rinnenkante und Holzbrett mit Klebeband,
liefern, einbauen, wieder entfernen und fachgerecht entsorgen.
Breite Kastenrinne über 20 bis 40 cm
In Einzellängen
Abrechnung nach lfm Rinne.
Menge: 15,000 m
Kostengruppe DIN 276 2018-12: 353000000

**06.02.0140 Kastenwanne Edelstahl für den Einbauvorbereiten und einbauen**
Kastenwanne für den Einbau vorbereiten und einbauen
Maße Kastenrinne B x L ca. 1.500 x 1.500 mm
Kastenwanne für den Haftverbund wie folgt vorbereiten:
- abkleben
- entfetten
- grundieren
- absanden
Einbau in die vorhandene Estrich-Aussparung mit höhen-, niveau- und gefällegerechter Justierung der Kastenwanne durch die seitlich angesetzten Befestigungswinkel und Nivelierfüße.
Bodeneinlaufstutzen in das Unterteil des Bodenablaufs (Untertopf) einsetzen.
Höhendifferenz/Höhenjustierung:
OK Montageuntergrund zu OK Kastenrinne mind. 100 mm, max. 200mm
Menge: 1,000 St
Kostengruppe DIN 276 2018-12: 353000000

**06.02.0150 Kastenwanne Edelstahl Eindichtung inEstrichaussparung**
Eindichten der in die Bodenaussparung eingesetzten Kastenwanne mit Bodeneinlauf der Vorpositionen wie folgt:
- Sicherung des Entwässerungskörpers gegen Aufschwemmen beim Untergießen
- Eindichten und Verfüllen der vorhandenen Estrichaussparung, vorhandene Aussparungen mit Kunstharz-Material verfüllen, Material: Kunstharz-Mörtel oder Kunstharz-Beton
- Abmessung Estrichaussparung: B x L ca. 2.000 x 2.000 mm (inkl. Wanne)
- Aufbauhöhe: bis 120 mm
- Aussparung umlaufend ca. 15-30 cm größer als Einbauteil
- inkl. Ausbildung eines Gefälles von 1,0-1,5% zur Kastenwanne hin
Menge: 1,000 St
Kostengruppe DIN 276 2018-12: 353000000

**06.02.0160 Kastenwanne Edelstahl schützen währendder Bauphase**
Schützen der eingebauten/eingedichteten Kastenwanne durch Einlegen einer Holzkonstruktion / eines Holzbrettes in die Aussparung des Gitterrostes.
Abkleben der Fugen zwischen Wannenkante und Holzbrett mit Klebeband,
liefern, einbauen, wieder entfernen und fachgerecht entsorgen.
Menge: 2,500 m2
Kostengruppe DIN 276 2018-12: 353000000

#### Untertitel 06.03 Deckendurchführungen

**06.03.0010 Rohrdurchführungen Rundrohr Edelstahl, D50-100mm, mit Flanschplatte, L 200 - 300**
Rohrdurchführungen mit Rundrohr, Edelstahl, mit Flanschplatte oder Pratzen umlaufend, angeschweißt, mit Abstandshalter zur Fixierung auf dem Untergrund herstellen und liefern
Werkstoff V2A = 1.4301
Durchmesser 50-100mm (Aussen)
Materialdicke min. 2 mm
Länge 200-300mm
Flansch Breite umlaufend min 100mm
Untergrund Stahlbeton
Länge Rohr und Position Flansch am Rohr nach örtlichem Aufmaß.
Menge: 5,000 St
Kostengruppe DIN 276 2018-12: 353000000

**06.03.0020 Rohrdurchführungen Rundrohr Edelstahl, D100-150mm, mit Flanschplatte, L 200 - 300**
Rohrdurchführungen mit Rundrohr, Edelstahl, mit Flanschplatte oder Pratzen umlaufend, angeschweißt, mit Abstandshalter zur Fixierung auf dem Untergrund herstellen und liefern
Werkstoff V2A = 1.4301
Durchmesser 100-150mm (Aussen)
Materialdicke min. 2 mm
Länge 200-300mm
Flansch Breite umlaufend min 100mm
Untergrund Stahlbeton
Länge Rohr und Position Flansch am Rohr nach örtlichem Aufmaß.
Menge: 5,000 St
Kostengruppe DIN 276 2018-12: 353000000

**06.03.0030 Rohrdurchführungen Rundrohr Edelstahl, D150-250mm, mit Flanschplatte, L 200 - 300**
Rohrdurchführungen mit Rundrohr, Edelstahl, mit Flanschplatte oder Pratzen umlaufend, angeschweißt, mit Abstandshalter zur Fixierung auf dem Untergrund herstellen und liefern
Werkstoff V2A = 1.4301
Durchmesser 150-250mm (Aussen)
Materialdicke min. 2 mm
Länge 200-300mm
Flansch Breite umlaufend min 100mm
Untergrund Stahlbeton
Länge Rohr und Position Flansch am Rohr nach örtlichem Aufmaß.
Menge: 2,000 St
Kostengruppe DIN 276 2018-12: 353000000

**06.03.0040 Rohrdurchführungen Winkelkasten Edelstahl, bis 300 cm², mit Flanschplatte, H 200 - 300**
Rohr- und Mediendurchführungen mit Winkelkasten, Edelstahl, mit Flanschplatte oder Pratzen umlaufend, angeschweißt, mit Abstandshalter zur Fixierung auf dem Untergrund herstellen und liefern
Werkstoff V2A = 1.4301
Abmessungen bis B x L ca. 10 x 30 cm (Aussen)
Querschnittsfläche bis 300 cm²
Materialdicke min. 2 mm
Höhe 200-300mm
Flansch Breite umlaufend min 100mm
Untergrund Stahlbeton
Höhe Winkelkasten und Position Flansch nach örtlichem Aufmaß.
Menge: 3,000 St
Kostengruppe DIN 276 2018-12: 353000000

**06.03.0050 Rohrdurchführungen Winkelkasten Edelstahl, bis 700 cm², mit Flanschplatte, H 200 - 300**
Rohr- und Mediendurchführungen mit Winkelkasten, Edelstahl, mit Flanschplatte oder Pratzen umlaufend, angeschweißt, mit Abstandshalter zur Fixierung auf dem Untergrund herstellen und liefern
Werkstoff V2A = 1.4301
Abmessungen bis B x L ca. 20 x 35 cm (Aussen)
Querschnittsfläche über 300 bis 700 cm²
Materialdicke min. 2 mm
Höhe 200-300mm
Flansch Breite umlaufend min 100mm
Untergrund Stahlbeton
Höhe Winkelkasten und Position Flansch nach örtlichem Aufmaß.
Menge: 3,000 St
Kostengruppe DIN 276 2018-12: 353000000

**06.03.0060 Rohrdurchführungen Winkelkasten Edelstahl, bis 1000 cm², mit Flanschplatte, H 200 - 300**
Rohr- und Mediendurchführungen mit Winkelkasten, Edelstahl, mit Flanschplatte oder Pratzen umlaufend, angeschweißt, mit Abstandshalter zur Fixierung auf dem Untergrund herstellen und liefern
Werkstoff V2A = 1.4301
Abmessungen bis B x L ca. 25 x 40 cm (Aussen)
Querschnittsfläche über 700 bis 1.000 cm²
Materialdicke min. 2 mm
Höhe 200-300mm
Flansch Breite umlaufend min 100mm
Untergrund Stahlbeton
Höhe Winkelkasten und Position Flansch nach örtlichem Aufmaß.
Menge: 4,000 St
Kostengruppe DIN 276 2018-12: 353000000

**06.03.0070 Rohrdurchführungen eindichten D 100 mm**
Rohrdurchführungen eindichten
- Einbau gemäß DIN 18534-1 und 18534-3 ohne umlaufende Fugen.
- Eindichtung der Rohrdurchführung
- Nennweite Ablauf bis DN 100 mm
- Eindichten und hohlraumfrei verfüllen der vorhandenen Estrichaussparung
- Material: Kunstharz-Mörtel / Kunstharz-Beton
- Abmessung Estrichaussparung ca. bis 50*50 cm
- Aufbauhöhe bis 120mm
Menge: 5,000 St
Kostengruppe DIN 276 2018-12: 353000000

**06.03.0080 Rohrdurchführungen eindichten D 100-150 mm**
Rohrdurchführungen eindichten
- Einbau gemäß DIN 18534-1 und 18534-3 ohne umlaufende Fugen.
- Eindichtung der Rohrdurchführung
- Nennweite Ablauf bis über DN 100 bis 150 mm
- Eindichten und hohlraumfrei verfüllen der vorhandenen Estrichaussparung
- Material: Kunstharz-Mörtel / Kunstharz-Beton
- Abmessung Estrichaussparung über 50*50 bis 60*60 cm
- Aufbauhöhe bis 120mm
Menge: 5,000 St
Kostengruppe DIN 276 2018-12: 353000000

**06.03.0090 Rohrdurchführungen eindichten D 150-250 mm**
Rohrdurchführungen eindichten
- Einbau gemäß DIN 18534-1 und 18534-3 ohne umlaufende Fugen.
- Eindichtung der Rohrdurchführung
- Nennweite Ablauf über DN 150 bis DN 250
- Eindichten und hohlraumfrei verfüllen der vorhandenen Estrichaussparung
- Material: Kunstharz-Mörtel / Kunstharz-Beton
- Abmessung Estrichaussparung über 60*60 cm bis 70*70 cm
- Aufbauhöhe bis 120mm
Menge: 2,000 St
Kostengruppe DIN 276 2018-12: 353000000

**06.03.0100 Winkelkasten eindichten bis 300 cm²**
Winkelkasten der Rohrdurchührungen eindichten
- Einbau gemäß DIN 18534-1 und 18534-3 ohne umlaufende Fugen.
- Eindichtung des Winkelkastens
- Abmessungen bis B x L ca. 10 x 30 cm (Aussen)
- Querschnittsfläche bis 300 cm²
- Eindichten und hohlraumfrei verfüllen der vorhandenen Estrichaussparung
- Material: Kunstharz-Mörtel / Kunstharz-Beton
- Abmessung Estrichaussparung ca. bis 50*70 cm
- Aufbauhöhe bis 120mm
Menge: 3,000 St
Kostengruppe DIN 276 2018-12: 353000000

**06.03.0110 Winkelkasten eindichten bis 700 cm²**
Winkelkasten der Rohrdurchührungen eindichten
- Einbau gemäß DIN 18534-1 und 18534-3 ohne umlaufende Fugen.
- Eindichtung des Winkelkastens
- Abmessungen bis B x L ca. 20 x 35 cm (Aussen)
- Querschnittsfläche über 300 bis 700 cm²
- Eindichten und hohlraumfrei verfüllen der vorhandenen Estrichaussparung
- Material: Kunstharz-Mörtel / Kunstharz-Beton
- Abmessung Estrichaussparung ca. bis 60*80 cm
- Aufbauhöhe bis 120mm
Menge: 3,000 St
Kostengruppe DIN 276 2018-12: 353000000

**06.03.0120 Winkelkasten eindichten bis 1000 cm²**
Winkelkasten der Rohrdurchührungen eindichten
- Einbau gemäß DIN 18534-1 und 18534-3 ohne umlaufende Fugen.
- Eindichtung des Winkelkastens
- Abmessungen bis B x L ca. 25 x 40 cm (Aussen)
- Querschnittsfläche über 700 bis 1.000 cm²
- Eindichten und hohlraumfrei verfüllen der vorhandenen Estrichaussparung
- Material: Kunstharz-Mörtel / Kunstharz-Beton
- Abmessung Estrichaussparung ca. bis 70*90 cm
- Aufbauhöhe bis 120mm
Menge: 4,000 St
Kostengruppe DIN 276 2018-12: 353000000

**06.03.0130 Verguss Ringspalt beiMediendurchdringungen, D 50 -100mm**
Vergießen von Ringspalten bei Mediendurchdringungen in Rohrdurchführungen mit dichtem, temperaturbeständigem, elastischen Kunstharz
Typ: Elastifizierte Dichtung
Material: PUR-Harz
Durchmesser 50 - 100 mm
Höhe bis OK Rohr
Menge: 5,000 St
Kostengruppe DIN 276 2018-12: 353000000

**06.03.0140 Verguss Ringspalt beiMediendurchdringungen, D 100 -150mm**
Vergießen von Ringspalten bei Mediendurchdringungen in Rohrdurchführungen mit dichtem, temperaturbeständigem, elastischen Kunstharz
Typ: Elastifizierte Dichtung
Material: PUR-Harz
Durchmesser 100 - 150 mm
Höhe bis OK Rohr
Menge: 5,000 St
Kostengruppe DIN 276 2018-12: 353000000

**06.03.0150 Verguss Ringspalt beiMediendurchdringungen, D 150 -250mm**
Vergießen von Ringspalten bei Mediendurchdringungen in Rohrdurchführungen mit dichtem, temperaturbeständigem, elastischen Kunstharz
Typ: Elastifizierte Dichtung
Material: PUR-Harz
Durchmesser 150 - 250 mm
Höhe bis OK Rohr
Menge: 2,000 St
Kostengruppe DIN 276 2018-12: 353000000

**06.03.0160 Verguss Winkelkasten beiMediendurchdringungen, bis 300 cm²**
Vergießen der Winkelkasten der Rohr- und Mediendurchführungen mit dichtem, temperaturbeständigem, elastischen Kunstharz
Typ: Elastifizierte Dichtung
Material: PUR-Harz
Querschnittsfläche bis 300 cm²
Höhe bis OK Winkelkasten
Menge: 3,000 St
Kostengruppe DIN 276 2018-12: 353000000

**06.03.0170 Verguss Winkelkasten beiMediendurchdringungen, bis 700 cm²**
Vergießen der Winkelkasten der Rohr- und Mediendurchführungen mit dichtem, temperaturbeständigem, elastischen Kunstharz
Typ: Elastifizierte Dichtung
Material: PUR-Harz
Querschnittsfläche bis 700 cm²
Höhe bis OK Winkelkasten
Menge: 3,000 St
Kostengruppe DIN 276 2018-12: 353000000

**06.03.0180 Verguss Winkelkasten beiMediendurchdringungen, bis 1000 cm²**
Vergießen der Winkelkasten der Rohr- und Mediendurchführungen mit dichtem, temperaturbeständigem, elastischen Kunstharz
Typ: Elastifizierte Dichtung
Material: PUR-Harz
Querschnittsfläche bis 1000 cm²
Höhe bis OK Winkelkasten
Menge: 4,000 St
Kostengruppe DIN 276 2018-12: 353000000

**06.03.0190 Zulage Rohrdurchführungen / Brandschutz,D 50 -100mm**
Zulage Branndschutz
Die eingebauten Rohdurchführungen werden entlang des Ringspaltes mit geeigneter Brandschutzmasse verfüllt.
Untergrund: Beton / Zementestrich
Durchmesser: 50-100mm
Menge: 5,000 St
Kostengruppe DIN 276 2018-12: 353000000

**06.03.0200 Zulage Rohrdurchführungen / Brandschutz,D100 -150mm**
Zulage Branndschutz
Die eingebauten Rohdurchführungen werden entlang des Ringspaltes mit geeigneter Brandschutzmasse verfüllt.
Untergrund: Beton / Zementestrich
Durchmesser: 100-150mm
Menge: 5,000 St
Kostengruppe DIN 276 2018-12: 353000000

**06.03.0210 Zulage Rohrdurchführungen / Brandschutz,D 150 -250mm**
Zulage Branndschutz
Die eingebauten Rohdurchführungen werden entlang des Ringspaltes mit geeigneter Brandschutzmasse verfüllt.
Untergrund: Beton / Zementestrich
Durchmesser: 150-250mm
Menge: 2,000 St
Kostengruppe DIN 276 2018-12: 353000000

### Titel 07 Verbundabdichtung

#### Untertitel 07.01 Obere Verbundabdichtung

*Hinweis: Abdichtungsarbeiten*
Der nach den "Allgemeinen Vorbemerkungen" benannte Hinweis "Allgemeine Prüfungs- und Leistungskriterien" ist zwingend bei Kalkulation des Bodensystems zu berücksichtigen.

Es dürfen nur geprüfte Systeme verwendet werden, die über ein CE-Kennzeichnung verfügen, die als System nach einem AgBB Schema bei einem akkreditierten Prüfinstitut geprüft sind, gemäß AgBB-Bewertungsschema als Grundlage der "Anforderungen an bauliche Anlagen bezüglich des Gesundheitsschutzes (ABG)", die seit 2017 Teil der Musterverwaltungsvorschrift Technische Baubestimmungen (MVV TB) sind.

Das Abdichtungssystem muss mit dem kunstharzgebundenen Küchenbodensystem in Schichtdicke, Materialeigenschaft, Einbau kompatibel sein.

**07.01.0010 Untergrund reinigen Ausgleichschleifen absaugen laden entsorgen**
Reinigen des Untergrundes aus Kunstharzbeton, von grober Verschmutzung, durch Schleifen mit anschließendem Absaugen, zur Verbesserung der Haftung, aufgenommene Stoffe sammeln, laden, entsorgen
Die für die Entsorgung ggf. anfallenden Deklarationsanalysen sind mit einzukalkulieren
Menge: 30,000 m2
Kostengruppe DIN 276 2018-12: 353000000

**07.01.0020 Haftbrücke auf Epoxidharz-Basis,2-K-Epoxidharz, Einbau horizontal**
Kunstharz-Haftbrücke auf Epoxidharz-Basis zur Aufnahme der oberen Verbundabdichtung bestehend aus fettsäurebeständigem Epoxidharz im Bodenbereich

Eigenschaften:
- Typ: Epoxidharz flexibilisiert
- Material: 2-Komponenten Epoxidharz,
- Emission: oxidationsfrei, VOC-frei gemäß Sicherheitsdatenblatt
- lösemittelfrei, vergilbungsarm
- Ausführung: 1-lagig
- Dicke: mind. 0,3 mm
- Materialbedarf ca. 350 g/qm
- Einbau: horizontal
Menge: 225,000 m2
Kostengruppe DIN 276 2018-12: 353000000

**07.01.0030 Obere Verbundabdichtung, W3-I, Einbauhorizontal, mit Gewebeeinlage**
Einbau horizontal einer Bauwerksabdichtung aus laugen- und fettsäurebeständigem Reaktionsharz für nassbelastete Bereiche, wie dem Betrieb von Großküchen durch Reaktionsharz mit Kunststoffgewebeeinlage (RM), als flüssige Abdichtung im Verbund (AIV-F) gemäß MVV TB 2024/1, lfd. Nr. C3.27
Aufbringung auf Verbundestrich

Eigenschaften:
- Wassereinwirkungsklasse W3-I
- Beanspruchungsklasse C
- Typ: Obere Verbundabdichtung
- Basis: Elastifiziertes EP-Harz mit Polyamidgewebeeinlage
- Material: 2-Komponenten Epoxidharz
- Emission: oxidationsfrei, VOC-frei gemäß Sicherheitsdatenblatt
- lösemittelfrei, vergilbungsarm
- lebensmittelecht
- haftfest auf mineralischen Untergründen
- Temperaturbeständigkeit: -30 °C bis +70 °C konstant, kurzfristig bis zu +100°C
- alterungsbeständig
- wasserdicht im Einbauzustand
- Brandverhalten DIN EN 13501-1: Bfl-s1, schwerentflammbar und schwache Rauchentwicklung
- Trittschallverbesserungsmaß: mind. 11 dB gemäß DIN 4109
- Ausführung: 1-lagig
- Dicke: 1,0-1,3 mm
- Materialbedarf: ca. 1,5 kg/qm/mm

Die Abdichtung muss systembedingt zum Oberboden, einem fugenlosen Küchenboden sowie dessen Anschlüsse an aufgehende Bauteile sowie dem Einbau von Mediendurchführungen und Entwässerungsteilen geprüft sein.
Es ist hierzu das allgemeinen bauaufsichtlichen Prüfzeugnis als Bauwerksabdichtung sowie als Obere Verbundabdichtung vorzulegen.
Das allgemeine bauaufsichtlichen Prüfzeugnis (abP) muss für W3-I zugelassen sein.
Aufgrund der DIN-Konformität ist die bauaufsichtliche Zulassung (abP) dem Angebot beizulegen, sowie der Verwendungsachweis mit Prüfnummer.
Der nach den "Allgemeinen Vorbemerkungen" benannte Hinweis "Allgemeine Prüfungs- und Leistungskriterien" ist zwingend bei Kalkulation des Bodensystems zu berücksichtigen.

Nummer der bauaufsichtlichen Zulassung

´................................´
vom Bieter einzutragen

Prüfnummer Verwendungsnachweis

´...............................´
vom Bieter einzutragen
Menge: 225,000 m2
Kostengruppe DIN 276 2018-12: 353000000

**07.01.0040 Haftbrücke auf Epoxidharz-Basis,2-K-Epoxidharz, Einbau vertikal**
Kunstharz-Haftbrücke auf Epoxidharz-Basis zur Aufnahme der oberen Verbundabdichtung bestehend aus fettsäurebeständigem Epoxidharz im Wandbereich (Sockel)

Eigenschaften:
- Typ: Epoxidharz flexibilisiert
- Material: 2-Komponenten Epoxidharz,
- Emission: oxidationsfrei, VOC-frei gemäß Sicherheitsdatenblatt
- lösemittelfrei, vergilbungsarm
- Ausführung: 1-lagig
- Dicke: mind. 0,3 mm
- Höhe: ca. 160 mm
- Materialbedarf ca. 350 g/qm
- Einbau: vertikal
Menge: 80,000 m
Kostengruppe DIN 276 2018-12: 353000000

**07.01.0050 Obere Verbundabdichtung, W3-I, Einbau vertikal, mit Gewebeeinlage**
Einbau vertikal (Sockel) einer Bauwerksabdichtung aus laugen- und fettsäurebeständigem Reaktionsharz für nassbelastete Bereiche, wie dem Betrieb von Großküchen durch Reaktionsharz mit Kunststoffgewebeeinlage (RM), als flüssige Abdichtung im Verbund (AIV-F) gemäß MVV TB 2024/1, lfd. Nr. C3.27

Eigenschaften:
- Wassereinwirkungsklasse W3-I
- Beanspruchungsklasse C
- Typ: Obere Verbundabdichtung
- Basis: Elastifiziertes EP-Harz mit Polyamidgewebeeinlage
- Material: 2-Komponenten Epoxidharz
- Emission: oxidationsfrei, VOC-frei gemäß Sicherheitsdatenblatt
- lösemittelfrei, vergilbungsarm
- lebensmittelecht
- haftfest auf mineralischen Untergründen
- Temperaturbeständigkeit: -30 °C bis +70 °C konstant, kurzfristig bis zu +100°C
- alterungsbeständig
- wasserdicht im Einbauzustand
- Brandverhalten DIN EN 13501-1: Bfl-s1, schwerentflammbar und schwache Rauchentwicklung
- Trittschallverbesserungsmaß: mind. 11 dB gemäß DIN 4109
- Ausführung: 1-lagig
- Dicke: 1,0-1,3 mm
- Höhe: ca. 160 mm
- Materialbedarf: ca. 1,5 kg/qm/mm

Die Abdichtung muss systembedingt zum Oberboden, einem fugenlosen Küchenboden sowie dessen Anschlüsse an aufgehende Bauteile sowie dem Einbau von Mediendurchführungen und Entwässerungsteilen geprüft sein.
Es ist hierzu das allgemeinen bauaufsichtlichen Prüfzeugnis als Bauwerksabdichtung sowie als Obere Verbundabdichtung vorzulegen.
Das allgemeine bauaufsichtlichen Prüfzeugnis (abP) muss für W3-I zugelassen sein.
Aufgrund der DIN-Konformität ist die bauaufsichtliche Zulassung (abP) dem Angebot beizulegen, sowie der Verwendungsachweis mit Prüfnummer.
Der nach den "Allgemeinen Vorbemerkungen" benannte Hinweis "Allgemeine Prüfungs- und Leistungskriterien" ist zwingend bei Kalkulation des Bodensystems zu berücksichtigen.

Nummer der bauaufsichtlichen Zulassung

´................................´
vom Bieter einzutragen

Prüfnummer Verwendungsnachweis

´...............................´
vom Bieter einzutragen
Menge: 80,000 m
Kostengruppe DIN 276 2018-12: 353000000

**07.01.0060 Türzarge, abdichten Dichtmanschetten,verfugen**
Abdichten der Türzargen mit Dichtmanschetten passend zum vorherigen System
- 4 Außendichtecken je Türzarge (1 Tür = 4 Ecken) sind überlappend zu kleben, dass ein U-entsteht.
- der Zwischenraum zwischen Türzarge und UK-Unterkonstruktion muss verfugt werden.
- Fugenmaterial PU
Stückpreis entspricht einer Tür (4 Ecken)
Menge: 4,000 St
Kostengruppe DIN 276 2018-12: 353000000

**07.01.0070 Türzargen- oder Durchgangsbereicheverfüllen**
Türzargen- oder Durchgangsbereiche verfüllen
vorhandene Aussparungen mit Kunstharz-Material verfüllen.
Material: Kunstharz-Mörtel / Kunstharz-Beton
Breite: bis 25 cm
Tiefe: 100 bis 120mm (Stärke Estrich)
Übergänge: wie Essensausgabe, Flur, Kochküche
Menge: 7,000 m
Kostengruppe DIN 276 2018-12: 353000000

**07.01.0080 Anarbeitung Abdichtung Entwässerung**
Anarbeiten der Oberen Verbundabdichtung gemäß bauaufsichtlicher Zulassung an alle vier Seiten des Entwässerungssystems für Kastenrinnen und Bodenabläufe
Menge: 40,000 m
Kostengruppe DIN 276 2018-12: 353000000

**07.01.0090 Anarbeitung Abdichtung Medien**
Anarbeiten der Oberen Verbundabdichtung gemäß bauaufsichtlicher Zulassung an alle Rohrdurchführungen sowie Winkelkästen als Mediendurchführung
Menge: 22,000 St
Kostengruppe DIN 276 2018-12: 353000000

### Titel 08 Küchenboden Kunstharzbelag

#### Untertitel 08.01 Kunstharzbelag

*Hinweis: Kunstharz-Beläge*
Für die unterschiedlichsten Beanspruchungszonen einer Großküche liegen Kunstharz-Beläge auf Epoxidharzbasis zugrunde. Es gelten als Richtqualität die beschriebenen Systemaufbauten zur Erzielung der unterschiedlichen Rutschhemmklassen. Bei Abweichungen von dem jeweiligen Systemaufbau und Richtqualität ist der Aufbau durch den Bieter auf einem gesonderten den Ausschreibungsunterlagen beigelegten Blatt inhaltlich nachvollziehbar aufzulisten. Dabei ist zu beachten, dass die Auflistung exakt den Positionsnummern der Leitbeschreibung zu erfolgen hat. Sollte sich bei einem Alternativangebot einzelne Leistungspositionen der Leitbeschreibung nicht ergeben, so sind diese ebenfalls auf dem Beiblatt aufzuführen und mit dem Wortlauf "entfällt technisch" zu kennzeichnen.

Der nach den "Allgemeinen Vorbemerkungen" benannte Hinweis "Allgemeine Prüfungs- und Leistungskriterien" ist zwingend bei Kalkulation des Bodensystems zu berücksichtigen. Die hier aufgeführten Nachweise sind anhand der beiliegenden Nachweisliste bei der Angebotsabgabe vorzulegen.

**08.01.0010 Haftbrücke auf Epoxidharz-Basis,2-K-Epoxidharz,1-lagig**
Kunstharz-Haftbrücke auf Epoxidharz-Basis auf der oberen Verbundabdichtung zur Aufnahme des Küchenbodens bestehend aus fettsäurebeständigem Epoxidharz

Eigenschaften:
- Typ: Epoxidharz flexibilisiert
- Material: 2-Komponenten Epoxidharz,
- Emission: oxidationsfrei, VOC-frei gemäß Sicherheitsdatenblatt
- lösemittelfrei, vergilbungsarm
- Ausführung: 1-lagig
- Dicke: mind. 0,3 mm
- Materialbedarf ca. 350 g/qm
- Einbau: horizontal
Menge: 225,000 m2
Kostengruppe DIN 276 2018-12: 353000000

**08.01.0020 Küchenbodennutzschicht, R 12, mind. V 4,Dicke ca. 4-6mm**
Kunstharz-Nutzschicht SR-C40-F20-B1,5-A3, als rutschhemmende Küchenbodennutzschicht, R12 mind. V4, fugenlos

- Material: 2-Komponenten Epoxidharz wasserklar, vergilbungsarm, lösemittelfrei, oxidationsfrei und Terrazzogranulat, in einer gleichmäßigen Sieblinie mit guter UV-Stabilität
- Basis: Epoxidharz
- Emission: gemäß AGBB sehr emissionsarm
- Schadstoffe: gemäß Prüfungen schadstofffrei
- Druckfestigkeitsklasse C40 nach EN 13892-2
- Biegezugfestigkeit DIN 1164 : > 10N/mm2
- Haftzugfestigkeit prEN 13892-8: > 1,5 N/mm2
- Verschleißwiderstandsklasse DIN EN 13813 nach Böhme A3, Abriebmenge max. 3 cm³/ 50 cm²
- Trittschallverbesserungsmaß: mind. 11 dB gemäß DIN 4109
- Trittschalldämmung: < 43dB gemäß DIN 4109
- Rutschhemmhemmung gemäß DIN 51130/ DIN EN 16165/ DGUV 108-003: R12 V4
- Oberfläche matt, griffig
- Brandverhalten DIN EN 13501-1: Bfl-s1, schwerentflammbar und schwache Rauchentwicklung
- Flammpunkt: > 100 °C
- Temperaturbeständigkeit: -30 °C bis +70 °C konstant, kurzfristig bis zu +100°C
- gute UV-Beständigkeit

Ausführung:
- 6-lagige Applikation, fugenlos 3-fache Aufsandung, 3-fache Granulatbindung
- Harz auftragen, Quarzsand einarbeiten, Überschuss Quarz absaugen, 3-fache Wiederholung
- Dicke ca. 4-6 mm
- Materialbedarf Granulat - 10,0 kg/qm
- Materialbedarf Harz - 2,9 kg/qm

Die Nutzschicht muss mit dem Abdichtungssystem zusammen auf Wasserdichtigkeit, Haftzugsfestigkeit sowie Verschleiß bei einer notifizierten Stelle geprüft sein.
Der nach den "Allgemeinen Vorbemerkungen" benannte Hinweis "Allgemeine Prüfungs- und Leistungskriterien" ist zwingend bei Kalkulation des Bodensystems zu berücksichtigen.

 Angebotenes System

´................................´
vom Bieter einzutragen
Menge: 200,000 m2
Kostengruppe DIN 276 2018-12: 353000000

**08.01.0030 Kunstharz-Oberflächenfüllschicht fürKH-Nutzschicht R12V4, 1- lagig**
Kunstharz-Oberflächenfüllschicht für Kunstharz-Nutzschicht R12V4, 1- lagig, als Einbau der Oberflächenverdichtung des Küchenbodensystems, fugenlos

- Material: 2-Komponenten Epoxidharz wasserklar, vergilbungsarm, lösemittelfrei, oxidationsfrei
- Basis: Epoxidharz
- Ausführung 1-lagig
- Dicke 2-3 mm
- Materialbedarf ca. 1,75 kg/qm
Menge: 200,000 m2
Kostengruppe DIN 276 2018-12: 353000000

**08.01.0040 Kunstharz-Glättschicht fürKH-Nutzschicht R12V4, 1- lagig**
Kunstharz-Glättschicht für Kunstharz-Nutzschicht R12V4, 1- lagig, als Einbau der Oberflächenverdichtung des Küchenbodensystems, fugenlos

- Material: 2-Komponenten Epoxidharz wasserklar, vergilbungsarm, lösemittelfrei, oxidationsfrei
- Basis: Epoxidharz
- Ausführung 1-lagig
- Dicke 1,2 mm
- Materialbedarf ca. 0,75 kg/qm
Menge: 200,000 m2
Kostengruppe DIN 276 2018-12: 353000000

**08.01.0050 Küchenboden-Finish R12 V4**
Küchenboden-Finish R12 V4, Polyurethan Basis als Versiegelung, fugenlos

- Material: PUR-Harz farblos
- Oberfläche: matt
- hoch UV-beständig
- Ausführung 2-lagig
- diffusionsoffen
- imprägnierend
- penetrierend
- Materialbedarf ca. 120 g/qm/Arbeitsgang
- Farbton farblos
- Oberfläche matt / glänzend / matt-griffig
- Rutschhemmung R12 V4

In den EP ist die gradlinige Begrenzung der Fläche zu Kunstharz-Nutzflächen mit anderen Rutschklassen einzukalkulieren.
Menge: 190,000 m2
Kostengruppe DIN 276 2018-12: 353000000

**08.01.0060 Küchenboden-Finish R11 V4**
Küchenboden-Finish R12 V4, Polyurethan Basis als Versiegelung, fugenlos

- Material: PUR-Harz farblos
- Oberfläche: matt
- hoch UV-beständig
- Ausführung 2-lagig
- diffusionsoffen
- imprägnierend
- penetrierend
- Materialbedarf ca. 120 g/qm/Arbeitsgang
- Farbton farblos
- Oberfläche matt / glänzend / matt-griffig
- Rutschhemmung R11 V4

In den EP ist die gradlinige Begrenzung der Fläche zu Kunstharz-Nutzflächen mit anderen Rutschklassen einzukalkulieren.
Menge: 10,000 m2
Kostengruppe DIN 276 2018-12: 353000000

**08.01.0070 Zulage 2-Farbigkeit Küchenboden**
Zulage für vorbeschriebenen Küchenboden R12 V4 für einen anderen Farbton im Bereich der unreinen Seite zur Differenzierung reine / unreine Seite

In den EP ist die gradlinige Begrenzung der Flächen rein / unrein einzukalkulieren.
Menge: 100,000 m2
Kostengruppe DIN 276 2018-12: 353000000

*Hinweis: KH Küchenboden R11, R10, R9*
KH Küchenboden R11 u. R10

**08.01.0080 Küchenbodennutzschicht, R11 / R10 / R9, Dicke ca. 8 mm**
Kunstharz-Nutzschicht SR-C40-F20-B1,5-A3, als rutschhemmende Küchenbodennutzschicht, R11 oder R10, fugenlos

- Material: 2-Komponenten Epoxidharz wasserklar, vergilbungsarm, lösemittelfrei, oxidationsfrei und Terrazzogranulat, in einer gleichmäßigen Sieblinie mit guter UV-Stabilität
- Basis: Epoxidharz
- Emission: gemäß AGBB sehr emissionsarm
- Schadstoffe: gemäß Prüfungen schadstofffrei
- Druckfestigkeitsklasse C40 nach EN 13892-2
- Biegezugfestigkeit DIN 1164 : > 10N/mm2
- Haftzugfestigkeit prEN 13892-8: > 1,5 N/mm2
- Verschleißwiderstandsklasse nach Böhme A3
- Trittschallverbesserungsmaß: mind. 11 dB gemäß DIN 4109
- Trittschalldämmung: < 43dB gemäß DIN 4109
- Rutschhemmhemmung gemäß DIN 51130/ DIN EN 16165/ DGUV 108-003: R11, R10 oder R9
- Oberfläche matt, griffig
- Brandverhalten DIN EN 13501-1: Bfl-s1, schwerentflammbar und schwache Rauchentwicklung
- Flammpunkt: > 100 °C
- Temperaturbeständigkeit: -30 °C bis +70 °C konstant, kurzfristig bis zu +100°C
- gute UV-Beständigkeit

Ausführung:
- 1-lagige Applikation, fugenlos 1-fache Aufsandung, 1-fache Granulatbindung
- Harz auftragen, Quarzsand einarbeiten, Überschuß Quarz absaugen
- Dicke ca. 8 mm

Die Nutzschicht muss mit dem Abdichtungssystem zusammen auf Wasserdichtigkeit, Haftzugsfestigkeit sowie Verschleiß bei einer notifizierten Stelle geprüft sein.
Der nach den "Allgemeinen Vorbemerkungen" benannte Hinweis "Allgemeine Prüfungs- und Leistungskriterien" ist zwingend bei Kalkulation des Bodensystems zu berücksichtigen.

 Angebotenes System

´................................´
vom Bieter einzutragen
Menge: 30,000 m2
Kostengruppe DIN 276 2018-12: 353000000

**08.01.0090 Kunstharz-Porenverschlussschicht**
Kunstharz-Porenverschlussschicht auf Epoxidharzbasis im zweistufigen Spachtel-verfahren zur Tiefenverdichtung des Kunstharz-Küchenbodens, fugenlos:

- Material: 2-Komponenten Epoxidharz wasserklar, vergilbungsarm, lösemittelfrei, oxidationsfrei
- Basis: Epoxidharz
- Ausführung 1-lagig
- Dicke 0,2 mm
- Materialbedarf ca. 3,8 kg/qm
Menge: 30,000 m2
Kostengruppe DIN 276 2018-12: 353000000

**08.01.0100 Kunstharz-Oberflächenfüllschicht fürKH-Nutzschicht R11/R10/R9, 2-lagig**
Kunstharz-Oberflächenfüllschicht für Kunstharz-Nutzschicht R11 / R10 / R9, 2- lagig, als Einbau der Oberflächenverdichtung des Küchenbodensystems, fugenlos

- Material: 2-Komponenten Epoxidharz wasserklar, vergilbungsarm, lösemittelfrei, oxidationsfrei
- Basis: Epoxidharz
- Ausführung 2-lagig
- Dicke 1,4 mm
- Materialbedarf ca. 1,4 kg/qm
Menge: 30,000 m2
Kostengruppe DIN 276 2018-12: 353000000

**08.01.0110 Kunstharz-Glättschicht fürKH-Nutzschicht R11/R10/R9, 2-lagig**
Kunstharz-Glättschicht für Kunstharz-Nutzschicht R11 / R10 / R9, 2- lagig, als Einbau der Oberflächenverdichtung des Küchenbodensystems, fugenlos

- Material: 2-Komponenten Epoxidharz wasserklar, vergilbungsarm, lösemittelfrei, oxidationsfrei
- Basis: Epoxidharz
- Ausführung 2-lagig
- Dicke 0,2 mm
- Materialbedarf ca. 1,4 kg/qm
Menge: 30,000 m2
Kostengruppe DIN 276 2018-12: 353000000

**08.01.0120 Küchenboden-Finish R9**
Küchenboden-Finish, Polyurethan Basis als Versiegelung, fugenlos

- Material: PUR-Harz
- Oberfläche: glänzend
- hoch UV-beständig
- Ausführung 1-lagig
- diffusionsoffen
- imprägnierend
- penetrierend
- Materialbedarf ca. 70-120 g/qm/Arbeitsgang
- Farbton farblos
- Rutschhemmung R9, glatt
- Ausführung unterhalb der Spülmaschinen

In den EP ist die gradlinige Begrenzung der Fläche zu Kunstharz-Nutzflächen mit anderen Rutschklassen einzukalkulieren.
Menge: 25,000 m2
Kostengruppe DIN 276 2018-12: 353000000

**08.01.0130 Küchenboden-Finish R10**
Küchenboden-Finish, Polyurethan Basis als Versiegelung, fugenlos

- Material: PUR-Harz
- Oberfläche: matt-griffig
- hoch UV-beständig
- Ausführung 1-lagig
- diffusionsoffen
- imprägnierend
- penetrierend
- Materialbedarf ca. 70-120 g/qm/Arbeitsgang
- Farbton farblos
- Rutschhemmung R10 V0

In den EP ist die gradlinige Begrenzung der Fläche zu Kunstharz-Nutzflächen mit anderen Rutschklassen einzukalkulieren.
Menge: 5,000 m2
Kostengruppe DIN 276 2018-12: 353000000

**08.01.0140 Küchenboden-Finish R11**
Küchenboden-Finish, Polyurethan Basis als Versiegelung, fugenlos

- Material: PUR-Harz
- Oberfläche: matt-griffig
- hoch UV-beständig
- Ausführung 1-lagig
- diffusionsoffen
- imprägnierend
- penetrierend
- Materialbedarf ca. 70-120 g/qm/Arbeitsgang
- Farbton farblos
- Rutschhemmung R11 V0

In den EP ist die gradlinige Begrenzung der Fläche zu Kunstharz-Nutzflächen mit anderen Rutschklassen einzukalkulieren.
Menge: 5,000 m2
Kostengruppe DIN 276 2018-12: 353000000

#### Untertitel 08.02 Wandanschlüsse

**08.02.0010 Reinigen Fliesenunterkante, manuellschleifen absaugen entsorgen**
Reinigen Fliesenunterkante und Putzuntergrund von grober Verschmutzung, durch Schleifen mit anschließendem Absaugen, zum Einbau des Abschlusswinkels, zur Verbesserung der Ebenheit; aufgenommene Stoffe sammeln, Abfall ist nicht gefährlich, nicht schadstoffbelastet, der anfallende Bauschutt geht in das Eigentum des AN über und ist fachgerecht zu entsorgen. Die für die Entsorgung ggf. anfallenden Deklarationsanalysen sind mit einzukalkulieren.
Menge: 80,000 m
Kostengruppe DIN 276 2018-12: 353000000

**08.02.0020 Entfernung Fliesenkleberschleifen absaugen entsorgen**
Entfernung überschießender Fliesenkleber an der Wandfliesenunterkante zum passgenauen Einbau der Winkelkonstruktion sowie zur Vorbereitung der Verfugung. Aufgenommene Stoffe sammeln, Abfall ist nicht gefährlich, nicht schadstoffbelastet, der anfallende Bauschutt geht in das Eigentum des AN über und ist fachgerecht zu entsorgen. Die für die Entsorgung ggf. anfallenden Deklarationsanalysen sind mit einzukalkulieren.
Ausführung gemäß Einzelbeschreibung, manuell im Wandbereich zur Säuberung der Fliesenunterkante und Wandfläche.
Menge: 80,000 m
Kostengruppe DIN 276 2018-12: 353000000

**08.02.0030 Hohlkehle Winkelunterkonstruktion,L-Winkel, 1- fach gekantet Edelstahl**
Winkelunterkonstruktion als L-Winkel als Unterkonstruktion Wandanschluss, für Hohlkehle, zu Kunstharz-Bodenbeschichtungssystem herstellen, liefern, einbauen

- Material: V2A-Blech
- Stärke 2 mm
- Abwicklung bis 200 mm
- Kantung: 1-fach, asymmetrisch
- Winkel 90° Kantwinkel
- Abmessung in Abhängigkeit der Höhe der Hohlkehle nach örtlichem Aufmaß:
- Schenkel unten ca. 40mm (horizontal)
- Schenkel vertikal bis 160mm (vertikal)

Ablauf für den Haftverbund:
- liefern
- entfetten
- grundieren
- absanden

L-Winkel griffig grundiert und abgesandet auf vorhandene Estrich/ Verbundabdichtung vor aufgehende Wand setzen, Untergrundvorbereitung entsprechend Beschichtungssystem ausführen, niveaugerecht einbauen mit schwundfreiem Kunstharz-Material.
Einbauort: Auf dem Boden, vor aufgehenden Wänden, unterhalb der Wandfliesen
Menge: 5,000 m
Kostengruppe DIN 276 2018-12: 353000000

**08.02.0040 Oberer Hohlkehlenabschlusswinkel**
L-Winkel als oberen Hohlkehlenabschlusswinkel, für Hohlkehle, zu Kunstharz-Bodenbeschichtungssystem herstellen, liefern, einbauen

- Material: V2A-Blech
- Stärke 2 mm
- Abwicklung ca. 30 mm
- Kantung: 1-fach, asymmetrisch
- Winkel 90° Kantwinkel
- Abmessung in Abhängigkeit der Höhe der Hohlkehle nach örtlichem Aufmaß:
- Schenkel horizontal ca. 15 mm (Wandbelagstärke)
- Schenkel vertikal bis 20mm

Ablauf für den Haftverbund:
- liefern
- entfetten
- grundieren
- absanden

L-Winkel griffig grundiert und abgesandet auf vorhandene Verbundabdichtung vor aufgehende Wand setzen, Untergrundvorbereitung entsprechend Beschichtungssystem ausführen, niveaugerecht einbauen mit schwundfreiem Kunstharz-Material.
Einbauort: vor aufgehenden Wänden, unterhalb der Wandfliesen
Menge: 80,000 m
Kostengruppe DIN 276 2018-12: 353000000

**08.02.0050 Vorverfugung Boden / Wandanschluss anallen aufgehenden Bauteilen**
Die konstruktiv in den Boden-/ Wandbereichen erforderlichen Fugen reinigen, aussaugen, unterstopfen und ausbilden mit elastischem Dichtstoff, Basis Polyurethan,
Abmessung ca. 5 x 10 mm
Ausführung vor Montage der Edelstahlwinkel
Menge: 80,000 m
Kostengruppe DIN 276 2018-12: 353000000

**08.02.0060 Wandanschluß als Hohlkehle, glatt, R9,EP-Harz**
Wandanschluss als Hohlkehle, passend in Art, Material, Eigenschaften und Ausführung zum zuvor beschriebenen Küchen-Kunstharzboden gemäß DIN EN 13813.
Gemäß HACCP und DIN 10506 ist die von Hand modellierte Hohlkehle hohlraumfrei, mechanisch stabil und glatt in R9 auszuführen, es dürfen weder scharfkantige noch rauen Stellen vorhanden sein, um ein effizientes und optimiertes Reinigen zu ermöglichen. Die Hohlkehle muss über eine runde Form verfügen, damit die Feuchtigkeit optimiert ablaufen kann. Es dürfen keine Schmutzecken vorhanden sein, in denen die Schmutzflotte stehen bleibt. Die Hohlkehle ist so zu formen, dass sie geschlossenporig ist, hohlraumfrei und wasserdicht ist.

- Ausführung 6-lagig, matt
- Basis EP-Harz
- Rutschhemmung R9, glatt
- Geometrie rund ausgeformt, Radius ca. 25mm
- Stärke ca. 8mm am Vertikalschenkel, bündig zum Wandbelag
- Oberflächenbeschaffenheit glatt, homogen, geschlossenporig ohne
scharfen Kanten, ohne rauen Stellen
- Körnung/Farbton nach Bemusterung / Wahl AG
- Höhe vertikal ca. 160 mm
- Untergrund Hohlkehlen Winkelunterkonstruktion mit oberem Abschlußwinkel, aus Edelstahl, grundiert u. abgesandet sowie Estrich/ Obere Verbundabdichtung.
Menge: 80,000 m
Kostengruppe DIN 276 2018-12: 353000000

**08.02.0070 Kantenschutz für Hohlkehle Außenecken,Edelstahl, 30*30*2mm, H 110 bis 160mm**
Kantenschutz für Hohlkehle bei Außenecken, Eckschutzwinkel liefern, setzen und einbauen, Anarbeitung mit Belag.
- Werkstoff V2A
- Abmessung 30 x 30 x 2 mm
- Höhe bis 160 mm (in Abhängigkeit der Hohlkehle)
Edelstahlwinkel entfetten, abkleben, grundieren, absanden und niveaugerecht einbauen mit schwundfreiem KH-Material.
Menge: 23,000 St
Kostengruppe DIN 276 2018-12: 353000000

### Titel 09 Schutzmaßnahmen

#### Untertitel 09.01 Schutzmaßnahmen Bodenbelag

*Hinweis: Schutzmaßnahmen Bodenbelag*
BODENBELAG SCHÜTZENSchutz von fertigen Bodenflächen nach Fertigstellung der zuvor beschriebenen Belagsarbeitenarbeiten und nach Aufforderung des AG mit begehbaren, rutschfesten Kartonagen (z.B. Milchtütenpapier, Hartfaserplatten). Die Wahl der Abdeckung ist dem AN freigestellt, einschl. zeitversetztem Entfernen und Entsorgen auf Anweisung der Objektüberwachung des AG. Vorhaltezeit von 12 Wochen ist in der Grundposition einzukalkulieren. Inkl. Vorhalten und entsorgen Die Abklebematerialien müssen auf die jeweiligen Bodenbeschichtungen abgestimmt sein, eine optische Beeinträchtigung des textilen und/ oder elastischen Bodenbelags durch Kleberückstände ist auszuschließen. Schäden, die aus einer nicht fachgerechten Beseitigung der Schutzabklebungen resultieren, gehen zu Lasten des Auftragnehmers.

**09.01.0010 Schutzabdeck. Küchenbodenfläche Vliesherstellen**
Schutz von fertigen Bodenflächen nach Fertigstellung der zuvor beschriebenen Belagsarbeiten und nach Aufforderung des AG.
Die Abklebematerialien müssen auf die jeweiligen Bodenbeschichtungen abgestimmt sein, eine optische Beeinträchtigung durch Kleberückstände ist auszuschließen. Schäden, die aus einer nicht fachgerechten Beseitigung der Schutzabklebungen resultieren, gehen zu Lasten des Auftragnehmers.

Schutzabdeckung der Bodenfläche, Abdeckung aus folienkaschiertem Vlies, Stöße und Ränder verkleben, herstellen, einschl. zuschneiden, anpassen, Überlappung min 100mm, mit Gewebeklebeband Breite min 50mm, Ausführung in Teilflächen nach Anordnung AG.
Menge: 230,000 m2
Kostengruppe DIN 276 2018-12: 353000000

**09.01.0020 Schutzabdeckung Vlies zurückbauen**
Schutzabdeckung der Bodenfläche, Abdeckung aus folienkaschiertem Vlies rückstandslos zurückbauen, entsorgen
Menge: 230,000 m2
Kostengruppe DIN 276 2018-12: 353000000

**09.01.0030 Schutzabdeck. KüchenbodenflächeHartfaserpl. D 3mm herstellen**
Begehbare Schutzabdeckung der Bodenfläche, Abdeckung aus Hartfaserplatten, Dicke 3 mm, herstellen, Stöße verkleben, einschl. zuschneiden, Untergrund Vlies, Gewebeklebeband Breite min 50mm, Ausführung in Teilflächen nach Anordnung AG'

Schutzabdeckung der Bodenfläche, Abdeckung aus folienkaschiertem Vlies, Stöße und Ränder verkleben, herstellen, einschl. zuschneiden, anpassen, Überlappung min 100mm, mit Gewebeklebeband Breite min 50mm, Ausführung in Teilflächen nach Anordnung AG.
Menge: 230,000 m2
Kostengruppe DIN 276 2018-12: 353000000

**09.01.0040 Schutzabdeckung Hartfaserplatte zurückbauen**
Schutzabdeckung der Bodenfläche, Abdeckung ausHartfaserplatte zurückbauen, entsorgen
Menge: 230,000 m2
Kostengruppe DIN 276 2018-12: 353000000

#### Untertitel 09.02 Schutzmaßnahmen Einbauteile

**09.02.0010 Abkleben der Bodenabläufe/ Rinnen/ Sockel**
Für eine einwandfreie Hygiene und für saubere Edelstahloberflächen sowie zum Schutz von Wänden und Hohlkehlen sind Abklebearbeiten mit geeigneten Materialien vorzunehmen und nach Baufortschritt / vor Übergabe an AG zu entfernen.
Alle Oberflächen (Edelstahl/Hohlkehlen/Wände etc. ) sind sauber und ohne Verfleckungen zu übergeben.
Die Abklebungen sind insbesondere bei allen Edelstahleinbauteilen notwendig.
Menge: 160,000 m
Kostengruppe DIN 276 2018-12: 359000000

### Titel 10 Dokumentation

#### Untertitel 10.01 Dokumentation

**10.01.0010 Erstellen einer Gesamtdokumentation**
Erstellen einer Dokumentation über alle vom AN ausgeführten Leistungen und zur Ausführung eingesetzten Bauteile und Systeme.

Die Dokumentation beinhaltet demnach wie folgt:
- Abnahme- und Prüfprotokolle
- Nachweise zur Bauart inklusive Zulassungen, wie u.a. bauaufsichtliche Zulassungen, Zertifikate, Prüfzeugnisse
- Produktdatenblätter
- Sicherheitsdatenblätter
- Reinigungsanleitungen
- Hersteller-/ Fabrikatsnachweise
- Ersatzteilliste
- Revisionspläne nach dem Stand der Ausführung
- Beständigkeitsliste
- Fachbauleitererklärung
- Fachunternehmererklärung
- Konformitätsbescheinigung
- Übereinstimmungserklärung.

Die Dokumentation ist 2-fach in Papierform und 2-fach in digitaler Form (USB-Stick) zu erstellen.
Zwei Ordner strukturiert durch: Deckblatt, Inhaltsverzeichnis, Trennung durch überstehende Trennblätter.
Menge: 1,000 psch
Kostengruppe DIN 276 2018-12: 359000000

### Titel 11 Stundenlohnarbeiten

#### Untertitel 11.01 Stundenlohnarbeiten - Arbeitskräfte

*Hinweis: Anspruchsgrundlage*
Stundenlohnarbeiten dürfen nur auf besondere Anweisung der Objektüberwachung des AG ausgeführt werden

**11.01.0010 Vorarbeiter-in sämtliche Kosten/Zuschläge**
STLB-Bau 2025-04 091
Stundenlohnarbeiten durch Vorarbeiter/-in
der Verrechnungssatz für die jeweilige Arbeitskraft umfasst sämtliche Aufwendungen wie Lohn- und Gehaltskosten, Lohn- und Gehaltsnebenkosten, Zuschläge, lohngebundene und lohnabhängige Kosten, sonstige Sozialkosten, Gemeinkosten, Wagnis und Gewinn.
Menge: 15,000 h
Leistungsbereich: 091
Kostengruppe DIN 276 2018-12: 399000000
LB-DIN: 091

**11.01.0020 Facharbeiter-in sämtliche Kosten/Zuschläge**
STLB-Bau 2025-04 091
Stundenlohnarbeiten durch Facharbeiter/-in
der Verrechnungssatz für die jeweilige Arbeitskraft umfasst sämtliche Aufwendungen wie Lohn- und Gehaltskosten, Lohn- und Gehaltsnebenkosten, Zuschläge, lohngebundene und lohnabhängige Kosten, sonstige Sozialkosten, Gemeinkosten, Wagnis und Gewinn.
Menge: 25,000 h
Leistungsbereich: 091
Kostengruppe DIN 276 2018-12: 399000000
LB-DIN: 091

**11.01.0030 Helfer-in sämtliche Kosten/Zuschläge**
STLB-Bau 2025-04 091
Stundenlohnarbeiten durch Helfer/-in
der Verrechnungssatz für die jeweilige Arbeitskraft umfasst sämtliche Aufwendungen wie Lohn- und Gehaltskosten, Lohn- und Gehaltsnebenkosten, Zuschläge, lohngebundene und lohnabhängige Kosten, sonstige Sozialkosten, Gemeinkosten, Wagnis und Gewinn.
Menge: 25,000 h
Leistungsbereich: 091
Kostengruppe DIN 276 2018-12: 399000000
LB-DIN: 091

#### Untertitel 11.02 Stundenlohnarbeiten - Fahrzeuge, Maschinen

**11.02.0010 Abbruchhammer**
STLB-Bau 2025-04 091
Abbruchhammer, einsetzen,
der Verrechnungssatz für die jeweilige Arbeitskraft umfasst sämtliche Aufwendungen wie Lohn- und Gehaltskosten, Lohn- und Gehaltsnebenkosten, Zuschläge, lohngebundene und lohnabhängige Kosten, sonstige Sozialkosten, Gemeinkosten, Wagnis und Gewinn,
der Verrechnungssatz für das Gerät umfasst sämtliche Aufwendungen für den Betrieb, Gemeinkosten, Wagnis und Gewinn.
Menge: 3,000 h
Leistungsbereich: 091
Kostengruppe DIN 276 2018-12: 399000000
LB-DIN: 091

**11.02.0020 Trennschleifer Trennscheiben Bedienungspersonal Stein**
STLB-Bau 2025-04 091
Trennschleifer einschl. Trennscheiben, mit Bedienungspersonal, einsetzen,
der Verrechnungssatz für die jeweilige Arbeitskraft umfasst sämtliche Aufwendungen wie Lohn- und Gehaltskosten, Lohn- und Gehaltsnebenkosten, Zuschläge, lohngebundene und lohnabhängige Kosten, sonstige Sozialkosten, Gemeinkosten, Wagnis und Gewinn,
der Verrechnungssatz für das Gerät umfasst sämtliche Aufwendungen für den Betrieb, Gemeinkosten, Wagnis und Gewinn, Handgerät, für Stein.
Menge: 3,000 h
Leistungsbereich: 091
Kostengruppe DIN 276 2018-12: 399000000
LB-DIN: 091
